# Módulo hidrónico

- Propriedade do ficheiro: CYPE INGENIEROS, S.A.
- Formato: FIEBDC-3/2002
- Âmbito geográfico: Moçambique
- Moeda: MZN
- Custos indirectos: 3.00 %
- IVA: 17.00 %

## I Instalações

### IB Sistemas de climatização

#### IBW Sistema VRF (Mitsubishi Heavy Industries)

**IBW375** Ud Módulo hidrónico.
Módulo hidrónico, sistema ar-ar multi-split com caudal variável de refrigerante, modelo HMU140KXZE1 "MITSUBISHI HEAVY INDUSTRIES", para ligação a unidade exterior de ar condicionado, da gama KXZ ou KXZX, para gás R-410A, alimentação monofásica (230V/50Hz), potência nominal em arrefecimento 14 kW (temperatura de bolbo seco do ar exterior 35°C, temperatura de entrada da água 23°C, temperatura de saída da água 18°C), potência nominal em aquecimento 14 kW (temperatura de bolbo seco do ar exterior 7°C, temperatura de entrada da água 30°C, temperatura de saída da água 35°C), dimensões (altura x largura x profundidade) 860x550x400 mm, composto por caixa de controlo, permutador refrigerante-água, bomba de circulação de água e válvula de expansão electrónica.
Critérios considerados na determinação do preço da unidade de obra: O preço não inclui a canalização nem a cablagem eléctrica de alimentação.
Inclui: Marcação. Colocação e fixação. Ligação às linhas frigoríficas. Ligação à rede de condução de água. Ligação à rede eléctrica. Colocação em funcionamento.
Critério de medição de projecto: Número de unidades previstas, segundo documentação gráfica de Projecto.
Critério de medição de obra: Medir-se-á o número de unidades realmente executadas segundo especificações de Projecto.

| Código | Un | Descrição | Rendimento | Preço | Importância |
|---|---|---|---|---|---|
| mt42mhi090a | Ud | Módulo hidrónico, sistema ar-ar multi-split com caudal variável de refrigerante, modelo HMU140KXZE1 "MITSUBISHI HEAVY INDUSTRIES", para ligação a unidade exterior de ar condicionado, da gama KXZ ou KXZX, para gás R-410A, alimentação monofásica (230V/50Hz), potência nominal em arrefecimento 14 kW (temperatura de bolbo seco do ar exterior 35°C, temperatura de entrada da água 23°C, temperatura de saída da água 18°C), potência nominal em aquecimento 14 kW (temperatura de bolbo seco do ar exterior 7°C, temperatura de entrada da água 30°C, temperatura de saída da água 35°C), dimensões (altura x largura x profundidade) 860x550x400 mm, composto por caixa de controlo, permutador refrigerante-água, bomba de circulação de água e válvula de expansão electrónica. (material) | 1.000 | 389103.13 | 389103.13 |
| mo005 | h | Oficial de 1ª instalador de ar condicionado. (mão de obra) | 1.196 | 138.06 | 165.12 |
| mo104 | h | Ajudante de instalador de ar condicionado. (mão de obra) | 1.196 | 100.25 | 119.90 |
| % | % | Custos directos complementares | 2 % | 389388.15 | 7787.76 |
|  |  | Custos directos |  |  | 397175.91 |
