# Colector enterrado

- Propriedade do ficheiro: CYPE INGENIEROS, S.A.
- Formato: FIEBDC-3/2002
- Âmbito geográfico: Moçambique
- Moeda: MZN
- Custos indirectos: 3.00 %
- IVA: 17.00 %

## A Acondicionamento do terreno

### AS Redes de drenagem horizontais

#### ASC Colectores

**ASC010** m Colector enterrado.
Colector enterrado de rede horizontal de saneamento, sem caixas, através de sistema integral registável, com uma pendente mínima de 1,00% para a drenagem de águas residuais e 0,50% para a drenagem de águas pluviais, formado por tubo de PVC liso, série SN-4, rigidez anelar nominal 4 kN/m², de 250 mm de diâmetro exterior, com junta elástica, colocado sobre leito de areia de 10 cm de espessura, devidamente compactada e nivelada com apiloador (saltitão) de condução manual, enchimento lateral compactado até metade do diâmetro do tubo e posterior enchimento com a mesma areia até 30 cm por cima da geratriz superior do tubo. Inclusive acessórios, registos, uniões, peças especiais e lubrificante para montagem.
Critérios considerados na determinação do preço da unidade de obra: O preço não inclui a escavação nem o enchimento principal.
Inclui: Marcação do traçado da conduta com as respectivas pendentes. Disposição de tubos e peças especiais. Descarga da areia no fundo da vala. Colocação dos colectores no fundo da vala. Montagem, ligação e verificação do seu correcto funcionamento. Execução do enchimento envolvente.
Critério de medição de projecto: Comprimento medido em projecção horizontal, segundo documentação gráfica de Projecto.
Critério de medição de obra: Medir-se-á, em projecção horizontal, o comprimento realmente executado segundo especificações de Projecto, incluindo os tramos ocupados por peças especiais.

| Código | Un | Descrição | Rendimento | Preço | Importância |
|---|---|---|---|---|---|
| mt01ara010a | m³ | Areia com granulometria de 0 a 5 mm de diâmetro, limpa. (material) | 0.435 | 567.22 | 246.74 |
| mt11tpb020n | m | Tubo de PVC liso, para saneamento enterrado sem pressão, série SN-4, rigidez anelar nominal 4 kN/m², de 250 mm de diâmetro exterior e 6,1 mm de espessura, segundo NP EN 1401-1, inclusive juntas de borracha. (material) | 1.050 | 3406.43 | 3576.75 |
| mt11ade100a | kg | Lubrificante para união através de junta elástica de tubos e acessórios. (material) | 0.004 | 2007.28 | 8.03 |
| mt11tpb021n | Ud | Repercussão, por m de tubagem, de acessórios, uniões e peças especiais para tubo de PVC liso, para saneamento enterrado sem pressão, série SN-4, de 250 mm de diâmetro exterior. (material) | 1.000 | 1021.92 | 1021.92 |
| mq04dua020b | h | Dumper de descarga frontal de 2 t de carga útil. (equipamento) | 0.036 | 368.01 | 13.25 |
| mq02rop020 | h | Apiloador (Saltitão) de condução manual, de 80 kg, com placa de 30x30 cm. (equipamento) | 0.273 | 138.95 | 37.93 |
| mq02cia020j | h | Camião cisterna, de 8 m³ de capacidade. (equipamento) | 0.004 | 4214.52 | 16.86 |
| mo020 | h | Oficial de 1ª construção. (mão de obra) | 0.120 | 132.85 | 15.94 |
| mo113 | h | Operário não qualificado construção. (mão de obra) | 0.243 | 95.68 | 23.25 |
| mo008 | h | Oficial de 1ª canalizador. (mão de obra) | 0.210 | 136.52 | 28.67 |
| mo107 | h | Ajudante de canalizador. (mão de obra) | 0.105 | 99.12 | 10.41 |
| % | % | Custos directos complementares | 2 % | 4999.75 | 100.00 |
|  |  | Custos directos |  |  | 5099.75 |
