# Muro-guia para estaca barrete

- Propriedade do ficheiro: CYPE INGENIEROS, S.A.
- Formato: FIEBDC-3/2002
- Âmbito geográfico: Moçambique
- Moeda: MZN
- Custos indirectos: 3.00 %
- IVA: 17.00 %

## C Fundações

### CP Profundas

#### CPZ Estaca barrete

**CPZ005** m Muro-guia para estaca barrete.
Duplo muro-guia, para estaca barrete, de betão armado de secção 70x25 cm; realizado com betão C25/30 (XC1(P); D12; S3; Cl 0,4) fabricado em central, e betonagem desde camião, e aço A400 NR, com uma quantidade aproximada de 25 kg/m; montagem e desmontagem do sistema de cofragem recuperável metálica nas duas faces. Inclusive arame de atar, separadores e líquido descofrante, para evitar a aderência do betão à cofragem.
Critérios considerados na determinação do preço da unidade de obra: O preço inclui a elaboração da armadura (corte, dobragem e moldagem de elementos) no estaleiro da obra e a montagem no lugar definitivo da sua colocação em obra. O preço inclui a demolição do muro-guia com retroescavadora com martelo demolidor e a carga mecânica de entulho para camião ou contentor.
Inclui: Implantação dos muros-guia. Montagem do sistema de cofragem. Colocação da armadura. Betonagem e compactação do betão. Desmontagem do sistema de cofragem. Regularização e limpeza superficial do paramento aparente. Marcação da cota do fundo da perfuração, da rasante do betão e das armaduras. Demolição do elemento com retroescavadora com martelo demolidor. Limpeza e recolha de entulho. Carga mecânica de entulho para camião ou contentor.
Critério de medição de projecto: Comprimento medido entre eixos, segundo documentação gráfica de Projecto.
Critério de medição de obra: Medir-se-á, a eixo de parede, o comprimento realmente executado segundo especificações de Projecto.

| Código | Un | Descrição | Rendimento | Preço | Importância |
|---|---|---|---|---|---|
| mt08eme040 | m² | Painéis metálicos de várias dimensões, para cofragem de elementos de betão. (material) | 0.007 | 2378.39 | 16.65 |
| mt50spa052b | m | Pranchão de madeira de pinho, de 20x7,2 cm. (material) | 0.028 | 609.76 | 17.07 |
| mt50spa081a | Ud | Escora metálica telescópica, até 3 m de altura. (material) | 0.018 | 1857.05 | 33.43 |
| mt08eme051a | m | Fita de aço galvanizado, para cofragem metálica. (material) | 0.140 | 13.26 | 1.86 |
| mt08var050 | kg | Arame galvanizado para atar, de 1,30 mm de diâmetro. (material) | 0.370 | 68.61 | 25.39 |
| mt08var060 | kg | Pregos de aço de 20x100 mm. (material) | 0.140 | 400.21 | 56.03 |
| mt08dba010d | l | Agente desmoldante, à base de óleos especiais, emulsionante em água, para cofragens metálicas, fenólicas ou de madeira. (material) | 0.042 | 82.52 | 3.47 |
| mt07aco020a | Ud | Separador homologado para fundações. (material) | 3.000 | 7.65 | 22.95 |
| mt07aco040e | kg | Aço em varões nervurados, A400 NR, fornecido em obra em varões sem elaborar, de vários diâmetros. (material) | 26.250 | 66.84 | 1754.55 |
| mt10haf020ngngc | m³ | Betão C25/30 (XC1(P); D12; S3; Cl 0,4), fabricado em central, segundo NP EN 206. (material) | 0.385 | 4945.26 | 1903.93 |
| mq01exn020a | h | Retroescavadora hidráulica sobre pneus, de 105 kW. (equipamento) | 0.254 | 1856.34 | 471.51 |
| mq01ret010 | h | Miniretroescavadora sobre pneus de 15 kW. (equipamento) | 0.119 | 1640.07 | 195.17 |
| op00ciz020 |  | Guilhotina para aço em varões nervurados. | 1.000 | 0.00 | 0.00 |
| op00ata010 |  | Máquina de amarrar ferro. | 1.000 | 0.00 | 0.00 |
| au00auh020 |  | Calha para descarga do betão. | 1.100 | 0.00 | 0.00 |
| au00auh040 |  | Vibrador de betão, eléctrico. | 1.000 | 0.00 | 0.00 |
| mo044 | h | Oficial de 1ª cofrador. (mão de obra) | 0.515 | 139.83 | 72.01 |
| mo091 | h | Ajudante de cofrador. (mão de obra) | 0.686 | 104.45 | 71.65 |
| mo043 | h | Oficial de 1ª armador de ferro. (mão de obra) | 0.245 | 139.83 | 34.26 |
| mo090 | h | Ajudante de armador de ferro. (mão de obra) | 0.276 | 104.45 | 28.83 |
| mo045 | h | Oficial de 1ª estruturista, em trabalhos de betonagem. (mão de obra) | 0.033 | 139.83 | 4.61 |
| mo092 | h | Ajudante de estruturista, em trabalhos de betonagem. (mão de obra) | 0.132 | 104.45 | 13.79 |
| mo113 | h | Operário não qualificado construção. (mão de obra) | 0.283 | 96.77 | 27.39 |
| % | % | Custos directos complementares | 2 % | 4754.55 | 95.09 |
|  |  | Custos directos |  |  | 4849.64 |
