# Demolição de fundação de betão, para elementos de mobiliário urbano

- Propriedade do ficheiro: CYPE INGENIEROS, S.A.
- Formato: FIEBDC-3/2002
- Âmbito geográfico: Moçambique
- Moeda: MZN
- Custos indirectos: 3.00 %
- IVA: 17.00 %

## D Demolições

### DD Fundações

#### DDS Superficiais

**DDS005** m³ Demolição de fundação de betão, para elementos de mobiliário urbano.
Demolição de fundação de betão simples, para elementos de mobiliário urbano, com retroescavadora com martelo demolidor, e carga mecânica para camião ou contentor.
Inclui: Demolição do elemento. Fragmentação do entulho em peças manejáveis. Remoção e acumulação de entulho. Limpeza dos restos da obra. Carga mecânica de entulho para camião ou contentor.
Critério de medição de projecto: Volume medido segundo documentação gráfica de Projecto.
Critério de medição de obra: Será medido o volume realmente demolido, medido como diferença entre os perfis removidos antes de começar a demolição e os removidos ao finalizá-la, aprovados pelo director de fiscalização de obra, segundo especificações de Projecto.

| Código | Un | Descrição | Rendimento | Preço | Importância |
|---|---|---|---|---|---|
| mq01exn050c | h | Retroescavadora sobre pneus, de 85 kW, com martelo demolidor. (equipamento) | 0.200 | 2603.28 | 520.66 |
| mq01ret010 | h | Miniretroescavadora sobre pneus de 15 kW. (equipamento) | 0.200 | 1640.07 | 328.01 |
| mo113 | h | Operário não qualificado construção. (mão de obra) | 0.446 | 96.77 | 43.16 |
| % | % | Custos directos complementares | 2 % | 891.83 | 17.84 |
|  |  | Custos directos |  |  | 909.67 |
