# Demolição de lintel, nervura "in situ" ou viga de betão armado

- Propriedade do ficheiro: CYPE INGENIEROS, S.A.
- Formato: FIEBDC-3/2002
- Âmbito geográfico: Moçambique
- Moeda: MZN
- Custos indirectos: 3.00 %
- IVA: 17.00 %

## D Demolições

### DE Estruturas

#### DEH Betão

**DEH050** m³ Demolição de lintel, nervura "in situ" ou viga de betão armado.
Demolição de viga de betão armado, com meios manuais, martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 6.000 | 163.41 | 980.46 |
| mq05pdm110 | h | Compressor portátil diesel média pressão 10 m³/min. (equipamento) | 3.000 | 277.15 | 831.45 |
| mq08sol010 | h | Equipamento de oxicorte, com acetileno como combustível e oxigénio como comburente. (equipamento) | 1.500 | 295.17 | 442.76 |
| mo019 | h | Oficial de 1ª soldador. (mão de obra) | 1.671 | 136.12 | 227.46 |
| mo112 | h | Operário especializado construção. (mão de obra) | 6.686 | 98.35 | 657.57 |
| mo113 | h | Operário não qualificado construção. (mão de obra) | 5.572 | 96.77 | 539.20 |
| % | % | Custos directos complementares | 2 % | 3678.90 | 73.58 |
|  |  | Custos directos |  |  | 3752.48 |
