# Demolição de ombreira

- Propriedade do ficheiro: CYPE INGENIEROS, S.A.
- Formato: FIEBDC-3/2002
- Âmbito geográfico: Moçambique
- Moeda: MZN
- Custos indirectos: 3.00 %
- IVA: 17.00 %

## D Demolições

### DH Remates

#### DHE Exteriores

**DHE070** m Demolição de ombreira.
Demolição de ombreira de pedra natural, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.117 | 134.36 | 15.72 |
| mo113 | h | Operário não qualificado construção. (mão de obra) | 0.117 | 96.77 | 11.32 |
| % | % | Custos directos complementares | 2 % | 27.04 | 0.54 |
|  |  | Custos directos |  |  | 27.58 |
