# Desmontagem de depósito de combustível líquido ou de gás

- Propriedade do ficheiro: CYPE INGENIEROS, S.A.
- Formato: FIEBDC-3/2002
- Âmbito geográfico: Moçambique
- Moeda: MZN
- Custos indirectos: 3.00 %
- IVA: 17.00 %

## D Demolições

### DI Instalações

#### DIB Bases e depósitos

**DIB020** Ud Desmontagem de depósito de combustível líquido ou de gás.
Desmontagem de depósito de superfície, de aço, para combustível líquido ou de gás, de 80000 litros de capacidade máxima, com meios manuais e mecânicos, e recuperação de material para localização posterior em outro local, sendo a ordem de execução do processo inversa à da sua instalação, e carga mecânica para camião ou contentor.
Critérios considerados na determinação do preço da unidade de obra: O preço inclui o desmontagem e a recuperação dos acessórios e dos elementos de fixação.
Inclui: Desmontagem do elemento. Classificação e etiquetagem. Obturação das tubagens ligadas ao elemento. Armazenamento dos materiais a reutilizar. Carga mecânica do material a reutilizar para camião. Remoção e acumulação dos restos de obra. Limpeza dos restos da obra. Carga mecânica dos restos de obra para camião ou contentor.
Critério de medição de projecto: Número de unidades previstas, segundo documentação gráfica de Projecto.
Critério de medição de obra: Será medido o número de unidades realmente desmontadas segundo especificações de Projecto.

| Código | Un | Descrição | Rendimento | Preço | Importância |
|---|---|---|---|---|---|
| mq07gte010c | h | Autogrua de braço telescópico com uma capacidade de elevação de 30 t e 27 m de altura máxima de trabalho. (equipamento) | 5.616 | 2659.87 | 14937.83 |
| mo011 | h | Oficial de 1ª montador. (mão de obra) | 6.536 | 136.52 | 892.29 |
| mo080 | h | Ajudante de montador. (mão de obra) | 6.536 | 99.31 | 649.09 |
| % | % | Custos directos complementares | 2 % | 16479.21 | 329.58 |
|  |  | Custos directos |  |  | 16808.79 |
