# Demolição de base de betão

- Propriedade do ficheiro: CYPE INGENIEROS, S.A.
- Formato: FIEBDC-3/2002
- Âmbito geográfico: Moçambique
- Moeda: MZN
- Custos indirectos: 3.00 %
- IVA: 17.00 %

## D Demolições

### DI Instalações

#### DIB Bases e depósitos

**DIB010** m² Demolição de base de betão.
Demolição de base de betão simples, de 10 cm de espessura, com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.202 | 161.97 | 32.72 |
| mq05pdm010a | h | Compressor portátil eléctrico 2 m³/min de caudal. (equipamento) | 0.101 | 151.25 | 15.28 |
| mo112 | h | Operário especializado construção. (mão de obra) | 0.118 | 97.25 | 11.48 |
| mo113 | h | Operário não qualificado construção. (mão de obra) | 0.221 | 95.68 | 21.15 |
| % | % | Custos directos complementares | 2 % | 80.63 | 1.61 |
|  |  | Custos directos |  |  | 82.24 |
