# Demolição de abrigo metálico para veículos, em parque de estacionamento exterior

- Propriedade do ficheiro: CYPE INGENIEROS, S.A.
- Formato: FIEBDC-3/2002
- Âmbito geográfico: Moçambique
- Moeda: MZN
- Custos indirectos: 3.00 %
- IVA: 17.00 %

## D Demolições

### DU Infra-estruturas no logradouro

#### DUC Estacionamentos

**DUC020** m² Demolição de abrigo metálico para veículos, em parque de estacionamento exterior.
Demolição de abrigo metálico para veículos, em parque de estacionamento exterior, através da desmontagem de estrutura metálica, formada por pilares, vigas e madres de aço, com equipamento de oxicorte, desmontagem prévia de revestimento da cobertura de chapa perfilada de aço, fixado mecanicamente sobre madre estrutural, com meios manuais, e carga manual para camião ou contentor.
Critérios considerados na determinação do preço da unidade de obra: O preço não inclui a demolição da fundação.
Inclui: Demolição do elemento. Fragmentação do entulho em peças manejáveis. Remoção e acumulação de entulho. Limpeza dos restos da obra. Carga manual de entulho para camião ou contentor.
Critério de medição de projecto: Superfície medida segundo documentação gráfica de Projecto.
Critério de medição de obra: Medir-se-á a superfície realmente demolida segundo especificações de Projecto.

| Código | Un | Descrição | Rendimento | Preço | Importância |
|---|---|---|---|---|---|
| mq08sol010 | h | Equipamento de oxicorte, com acetileno como combustível e oxigénio como comburente. (equipamento) | 0.118 | 295.17 | 34.83 |
| mo019 | h | Oficial de 1ª soldador. (mão de obra) | 0.134 | 136.12 | 18.24 |
| mo113 | h | Operário não qualificado construção. (mão de obra) | 0.290 | 96.77 | 28.06 |
| % | % | Custos directos complementares | 2 % | 81.13 | 1.62 |
|  |  | Custos directos |  |  | 82.75 |
