# Desmontagem de lâmpada de poste de iluminação

- Propriedade do ficheiro: CYPE INGENIEROS, S.A.
- Formato: FIEBDC-3/2002
- Âmbito geográfico: Moçambique
- Moeda: MZN
- Custos indirectos: 3.00 %
- IVA: 17.00 %

## D Demolições

### DU Infra-estruturas no logradouro

#### DUI Iluminacão exterior

**DUI010** Ud Desmontagem de lâmpada de poste de iluminação.
Desmontagem de lâmpada de poste de iluminação de até 6 m de altura, e carga manual para camião ou contentor.
Inclui: Desmontagem do elemento. Remoção e armazenamento do material desmontado. Limpeza dos restos da obra. Carga manual do material desmontado e restos da obra para camião ou contentor.
Critério de medição de projecto: Número de unidades previstas, segundo documentação gráfica de Projecto.
Critério de medição de obra: Será medido o número de unidades realmente desmontadas segundo especificações de Projecto.

| Código | Un | Descrição | Rendimento | Preço | Importância |
|---|---|---|---|---|---|
| mq07cce010a | h | Camião com cesta elevatória de braço articulado de 16 m de altura máxima de trabalho e 260 kg de carga máxima. (equipamento) | 0.090 | 753.50 | 67.82 |
| mo003 | h | Oficial de 1ª electricista. (mão de obra) | 0.090 | 136.52 | 12.29 |
| mo102 | h | Ajudante de electricista. (mão de obra) | 0.090 | 99.12 | 8.92 |
| % | % | Custos directos complementares | 2 % | 89.03 | 1.78 |
|  |  | Custos directos |  |  | 90.81 |
