# Conector de 95 mm de altura, fixado com pregos de disparo sobre vigas metálicas em lajes mistas de 10,5 cm de altura mínima

- Propriedade do ficheiro: CYPE INGENIEROS, S.A.
- Formato: FIEBDC-3/2002
- Âmbito geográfico: Moçambique
- Custos indirectos: 3.00 %
- IVA: 17.00 %

## E Estruturas

### EH Betão armado

#### EHX Lajes mistas

**EHX020** Ud Conector de 95 mm de altura, fixado com pregos de disparo sobre vigas metálicas em lajes mistas de 10,5 cm de altura mínima.
Fornecimento e montagem de conector de aço galvanizado de 95 mm de altura, para utilização sobre vigas metálicas em lajes mistas de 10,5 cm de altura mínima; fixado através de pistola com pregos de disparo de aço galvanizado. Inclusive p/p de cartuchos de pólvora e outros elementos necessários para a sua colocação.
Inclui: Marcação e disposição de conectores. Fixação de conectores através do disparo de pregos com pistola de cartuchos de pólvora.
Critério de medição de projecto: Número de unidades previstas, segundo documentação gráfica de Projecto.
Critério de medição de obra: Medir-se-á o número de unidades realmente executadas segundo especificações de Projecto.

| Código | Un | Descrição | Rendimento | Preço | Importância |
|---|---|---|---|---|---|
| mt07cem010c | Ud | Conector em "L", de aço galvanizado, de 95 mm de altura, para fixar a estrutura de aço através de cravagem. (material) | 1.000 | 1.62 | 1.62 |
| mt07cem020 | Ud | Prego de aço galvanizado, para aplicação com pistola. (material) | 2.000 | 0.27 | 0.54 |
| mt07cem030 | Ud | Cartucho de pólvora para fixação por disparo com pregadora. (material) | 0.200 | 0.17 | 0.03 |
| op00cla020 |  | Pregadora a pólvora. | 1.000 | 0.00 | 0.00 |
| mo042 | h | Oficial de 1ª estruturista. (mão de obra) | 0.023 | 2.17 | 0.05 |
| mo089 | h | Ajudante de estruturista. (mão de obra) | 0.023 | 1.60 | 0.04 |
| % | % | Custos directos complementares | 2 % | 2.28 | 0.05 |
|  |  | Custos directos |  |  | 2.33 |
