# Aço S355JR (Fe510) em vigas mistas, peças simples mais conectores, estrutura soldada

- Propriedade do ficheiro: CYPE INGENIEROS, S.A.
- Formato: FIEBDC-3/2002
- Âmbito geográfico: Moçambique
- Custos indirectos: 3.00 %
- Despesas gerais: 13.00 %
- Lucro: 6.00 %
- IVA: 16.00 %

## E Estruturas

### EX Mistas

#### EXV Vigas

**EXV010** kg Aço S355JR (Fe510) em vigas mistas, peças simples mais conectores, estrutura soldada.
Fornecimento e montagem de aço laminado EN 10025 S355JR, em perfis laminados a quente, peças simples das séries IPN, IPE, UPN, HEA, HEB ou HEM mais conectores, para vigas mistas, através de uniões soldadas, elaborado e montado em oficina e colocado em obra. Inclusive p/p de soldaduras, cortes, peças especiais, desperdícios e duas demãos de primário excepto nas zonas em contacto com o betão.
Inclui: Marcação da disposição das vigas nos apoios. Colocação e fixação provisória do perfil. Apoio, aprumo e nivelação. Execução das uniões. Marcação e fixação de ligações metálicas.
Critério de medição de projecto: Peso nominal medido segundo documentação gráfica de Projecto.
Critério de medição de obra: Determinar-se-á, a partir do peso obtido em balança oficial das unidades chegadas à obra, o peso das unidades realmente executadas segundo especificações de Projecto.

| Código | Un | Descrição | Rendimento | Preço | Importância |
|---|---|---|---|---|---|
| mt07ala010q | kg | Aço laminado EN 10025 S355JR, em perfis laminados a quente, peças simples+conectores, para aplicações estruturais. (material) | 1.050 | 1.43 | 1.50 |
| mt27pfi010 | l | Primário de secagem rápida, formulado com resinas alquídicas modificadas e fosfato de zinco. (material) | 0.050 | 6.77 | 0.34 |
| mq08sol020 | h | Equipamentos e elementos auxiliares para soldadura eléctrica. (equipamento) | 0.015 | 2.18 | 0.03 |
| op00lla010 |  | Chave de impacto. | 1.000 | 0.00 | 0.00 |
| op00cor020 |  | Cortadora manual de metal, de disco. | 1.000 | 0.00 | 0.00 |
| mo042 | h | Oficial de 1ª montador de estrutura metálica. (mão de obra) | 0.024 | 1.85 | 0.04 |
| mo085 | h | Ajudante de montador de estrutura metálica. (mão de obra) | 0.024 | 1.22 | 0.03 |
| % | % | Custos directos complementares | 2 % | 1.94 | 0.04 |
|  |  | Custos directos |  |  | 1.98 |
