# Padieira pré-fabricada, de betão pré-esforçado, imitação de madeira

- Propriedade do ficheiro: CYPE INGENIEROS, S.A.
- Formato: FIEBDC-3/2002
- Âmbito geográfico: Moçambique
- Moeda: MZN
- Custos indirectos: 3.00 %
- IVA: 17.00 %

## F Fachadas, divisões e protecções

### FC Padieiras, lintéis e caixas de estores

#### FCH Pré-fabricados de betão

**FCH080** Ud Padieira pré-fabricada, de betão pré-esforçado, imitação de madeira.
Padieira pré-fabricada de betão pré-esforçado, de 16x19x250 cm, com varão de aço para pré-esforçar, de 5 mm de diâmetro, com um momento flector máximo de 30 kN·m, acabamento imitação madeira, com uma demão de lasur, apoiada sobre uma camada de argamassa de cimento, confeccionada em obra, dosificação 1:5 Inclui: Limpeza e preparação do plano de apoio. Implantação e marcação dos eixos de apoio na abertura de passagem. Colocação da padieira.
Critério de medição de projecto: Número de unidades previstas, segundo documentação gráfica de Projecto.
Critério de medição de obra: Medir-se-á o número de unidades realmente executadas segundo especificações de Projecto.

| Código | Un | Descrição | Rendimento | Preço | Importância |
|---|---|---|---|---|---|
| mt20dhp040qb | Ud | Padieira pré-fabricada de betão pré-esforçado, de 16x19x250 cm, com varão de aço para pré-esforçar, de 5 mm de diâmetro, com um momento flector máximo de 30 kN·m, acabamento imitação madeira, com uma demão de lasur, segundo EN 13225. (material) | 1.000 | 17154.93 | 17154.93 |
| mt08aaa010a | m³ | Água. (material) | 0.006 | 68.32 | 0.41 |
| mt01arg005a | t | Areia de pedreira, para argamassa preparada em obra. (material) | 0.002 | 713.98 | 1.43 |
| mt08cem000n | kg | Cimento cinzento em sacos. (material) | 0.300 | 5.62 | 1.69 |
| mq06hor010 | h | Betoneira eléctrica com uma capacidade de amassadura de 160 l. (equipamento) | 0.005 | 122.29 | 0.61 |
| mo020 | h | Oficial de 1ª construção. (mão de obra) | 0.223 | 132.85 | 29.63 |
| mo113 | h | Operário não qualificado construção. (mão de obra) | 0.357 | 95.68 | 34.16 |
| % | % | Custos directos complementares | 2 % | 17222.86 | 344.46 |
|  |  | Custos directos |  |  | 17567.32 |
