# Taxa por entrega de terras a operador licenciado de gestão de resíduos

- Propriedade do ficheiro: CYPE INGENIEROS, S.A.
- Formato: FIEBDC-3/2002
- Âmbito geográfico: Moçambique
- Moeda: MZN
- Custos indirectos: 3.00 %
- IVA: 17.00 %

## G Gestão de resíduos

### GT Gestão de terras

#### GTB Entrega de terras a operador licenciado

**GTB020** m³ Taxa por entrega de terras a operador licenciado de gestão de resíduos.
Taxa por entrega de terras procedentes da escavação, em aterro específico ou operador licenciado de gestão de resíduos.
Critérios considerados na determinação do preço da unidade de obra: O preço não inclui o transporte.
Critério de medição de projecto: Volume medido sobre as secções teóricas das escavações, incrementadas cada uma delas pelo seu correspondente coeficiente de empolamento, de acordo com o tipo de terreno considerado.
Critério de medição de obra: Será medido, incluindo o empolamento, o volume de terras realmente entregado segundo especificações de Projecto.

| Código | Un | Descrição | Rendimento | Preço | Importância |
|---|---|---|---|---|---|
| mq04res035a | m³ | Taxa por entrega de terras procedentes da escavação, em aterro específico ou operador licenciado de gestão de resíduos. (equipamento) | 1.000 | 76.52 | 76.52 |
| % | % | Custos directos complementares | 2 % | 76.52 | 1.53 |
|  |  | Custos directos |  |  | 78.05 |
