# Transporte de resíduos vegetais com camião

- Propriedade do ficheiro: CYPE INGENIEROS, S.A.
- Formato: FIEBDC-3/2002
- Âmbito geográfico: Moçambique
- Moeda: MZN
- Custos indirectos: 3.00 %
- IVA: 17.00 %

## G Gestão de resíduos

### GV Gestão de resíduos vegetais

#### GVA Transporte de resíduos vegetais

**GVA020** m³ Transporte de resíduos vegetais com camião.
Transporte com camião de resíduos vegetais produzidos durante os trabalhos de limpeza de terrenos, poda e corte de árvores, para vertedero específico, situado a 40 km de distância.
Critérios considerados na determinação do preço da unidade de obra: O preço inclui o tempo de espera em obra durante as operações de carga, a viagem de ida, a descarga e a viagem de volta, mas não inclui a carga em obra.
Critério de medição de projecto: Volume teórico, estimado a partir do peso e da densidade aparente dos diferentes materiais que compõem os resíduos, segundo documentação gráfica de Projecto.
Critério de medição de obra: Será medido, incluindo o empolamento, o volume de resíduos realmente transportado segundo especificações de Projecto.

| Código | Un | Descrição | Rendimento | Preço | Importância |
|---|---|---|---|---|---|
| mq04cap020oa | h | Camião de transporte de 15 t com uma capacidade de 12 m³ e 2 eixos. (equipamento) | 0.249 | 3987.31 | 992.84 |
| % | % | Custos directos complementares | 2 % | 992.84 | 19.86 |
|  |  | Custos directos |  |  | 1012.70 |
