# Perfil de esquina autocolante, de aço inoxidável

- Propriedade do ficheiro: CYPE INGENIEROS, S.A.
- Formato: FIEBDC-3/2002
- Âmbito geográfico: Moçambique
- Moeda: MZN
- Custos indirectos: 3.00 %
- IVA: 17.00 %

## H Remates e trabalhos auxiliares

### HD Perfis decorativos

#### HDC Perfis para esquinas

**HDC010** m Perfil de esquina autocolante, de aço inoxidável.
Perfil autocolante em L, para a protecção de esquinas exteriores em revestimentos, de aço inoxidável AISI 304, com abas de 28x28 mm de comprimento e 2 mm de espessura.
Inclui: Preparação da superfície suporte. Marcação. Corte e preparação. Colocação e fixação.
Critério de medição de projecto: Comprimento medido segundo documentação gráfica de Projecto. Não foi incrementada a medição por perdas, uma vez que na composição se considerou 5% a mais.
Critério de medição de obra: Medir-se-á o comprimento realmente executado segundo especificações de Projecto.

| Código | Un | Descrição | Rendimento | Preço | Importância |
|---|---|---|---|---|---|
| mt18jpc110d | m | Perfil autocolante em L, para a protecção de esquinas exteriores em revestimentos, de aço inoxidável AISI 304, com abas de 28x28 mm de comprimento e 2 mm de espessura. (material) | 1.050 | 651.83 | 684.42 |
| mo024 | h | Oficial de 1ª ladrilhador (azulejador). (mão de obra) | 0.056 | 132.85 | 7.44 |
| % | % | Custos directos complementares | 2 % | 691.86 | 13.84 |
|  |  | Custos directos |  |  | 705.70 |
