# Perfil para junta de fracionamento, de alumínio

- Propriedade do ficheiro: CYPE INGENIEROS, S.A.
- Formato: FIEBDC-3/2002
- Âmbito geográfico: Moçambique
- Moeda: MZN
- Custos indirectos: 3.00 %
- IVA: 17.00 %

## H Remates e trabalhos auxiliares

### HD Perfis decorativos

#### HDS Perfis para juntas entre pavimentos

**HDS060** m Perfil para junta de fracionamento, de alumínio.
Perfil em T para juntas de fracionamento, de alumínio anodizado, de 25 mm de largura, 25 mm de altura e 1,3 mm de espessura.
Inclui: Preparação da superfície suporte. Marcação. Corte e preparação. Nivelamento. Colocação e fixação. Limpeza final.
Critério de medição de projecto: Comprimento medido segundo documentação gráfica de Projecto. Não foi incrementada a medição por perdas, uma vez que na composição se considerou 5% a mais.
Critério de medição de obra: Medir-se-á o comprimento realmente executado segundo especificações de Projecto.

| Código | Un | Descrição | Rendimento | Preço | Importância |
|---|---|---|---|---|---|
| mt18jpc092b | m | Perfil em T para juntas de fracionamento, de alumínio anodizado, de 25 mm de largura, 25 mm de altura e 1,3 mm de espessura. (material) | 1.050 | 678.87 | 712.81 |
| mo023 | h | Oficial de 1ª ladrilhador. (mão de obra) | 0.056 | 132.85 | 7.44 |
| % | % | Custos directos complementares | 2 % | 720.25 | 14.41 |
|  |  | Custos directos |  |  | 734.66 |
