# Moldura para vão de fachada, pré-fabricada de betão

- Propriedade do ficheiro: CYPE INGENIEROS, S.A.
- Formato: FIEBDC-3/2002
- Âmbito geográfico: Moçambique
- Moeda: MZN
- Custos indirectos: 3.00 %
- IVA: 17.00 %

## H Remates e trabalhos auxiliares

### HR Remates de fachada

#### HRF Pré-fabricados de betão

**HRF050** m Moldura para vão de fachada, pré-fabricada de betão.
Moldura para vão de fachada, pré-fabricada de betão, de cor cinzento, em peças de 80x30 mm, com ancoragem metálica de aço inoxidável na sua face inferior; assente com argamassa de cimento, confeccionada em obra, com aditivo hidrófugo, dosificação 1:4; e enchimento de juntas entre peças e das uniões com os muros com argamassa de juntas especial para pré-fabricados de betão.
Inclui: Preparação da superfície de apoio. Marcação da disposição das peças. Corte das peças. Colocação de réguas e fios de prumo fixados à parede. Colocação, aprumo, nivelamento e alinhamento das peças. Enchimento de juntas e limpeza.
Critério de medição de projecto: Comprimento medido pelo seu maior desenvolvimento linear, segundo documentação gráfica de Projecto.
Critério de medição de obra: Medir-se-á, pelo seu maior desenvolvimento linear, o comprimento realmente executado segundo especificações de Projecto, incluindo o comprimento que se poderá perder em meias esquadrias.

| Código | Un | Descrição | Rendimento | Preço | Importância |
|---|---|---|---|---|---|
| mt08aaa010a | m³ | Água. (material) | 0.006 | 68.32 | 0.41 |
| mt01arg005a | t | Areia de pedreira, para argamassa preparada em obra. (material) | 0.012 | 713.98 | 8.57 |
| mt08cem000n | kg | Cimento cinzento em sacos. (material) | 3.040 | 5.62 | 17.08 |
| mt08adt010 | kg | Aditivo hidrófugo para impermeabilização de argamassas ou betões. (material) | 0.061 | 54.66 | 3.33 |
| mt20rhp010b | m | Moldura para vão de fachada, pré-fabricada de betão, de cor cinzento, em peças de 80x30 mm, com ancoragem metálica de aço inoxidável na sua face inferior. (material) | 1.100 | 827.61 | 910.37 |
| mt09mcr235 | kg | Argamassa de juntas para pré-fabricados de betão e pedra artificial, composta de cimento, inertes, pigmentos e aditivos especiais. (material) | 0.162 | 112.52 | 18.23 |
| mq06hor010 | h | Betoneira eléctrica com uma capacidade de amassadura de 160 l. (equipamento) | 0.006 | 122.29 | 0.73 |
| op00amo010 |  | Rebarbadora. | 1.000 | 0.00 | 0.00 |
| mo020 | h | Oficial de 1ª construção. (mão de obra) | 0.334 | 132.85 | 44.37 |
| mo113 | h | Operário não qualificado construção. (mão de obra) | 0.406 | 95.68 | 38.85 |
| % | % | Custos directos complementares | 2 % | 1041.94 | 20.84 |
|  |  | Custos directos |  |  | 1062.78 |
