# Adaptador

- Propriedade do ficheiro: CYPE INGENIEROS, S.A.
- Formato: FIEBDC-3/2002
- Âmbito geográfico: Moçambique
- Moeda: MZN
- Custos indirectos: 3.00 %
- IVA: 17.00 %

## I Instalações

### IA Audiovisuais

#### IAA Rede de cabos coaxiais

**IAA108** Ud Adaptador.
Adaptador com conector fêmea, tipo "F" num extremo e conector macho, de 5/8" de diâmetro no outro extremo, com junta tórica.
Inclui: Colocação. Ligação e verificação do seu correcto funcionamento.
Critério de medição de projecto: Número de unidades previstas, segundo documentação gráfica de Projecto.
Critério de medição de obra: Medir-se-á o número de unidades realmente executadas segundo especificações de Projecto.

| Código | Un | Descrição | Rendimento | Preço | Importância |
|---|---|---|---|---|---|
| mt40irt050c | Ud | Adaptador com conector fêmea, tipo "F" num extremo e conector macho, de 5/8" de diâmetro no outro extremo, com junta tórica. (material) | 1.000 | 1029.19 | 1029.19 |
| mo001 | h | Oficial de 1ª instalador de telecomunicações. (mão de obra) | 0.056 | 138.06 | 7.73 |
| mo056 | h | Ajudante de instalador de telecomunicações. (mão de obra) | 0.056 | 100.25 | 5.61 |
| % | % | Custos directos complementares | 2 % | 1042.53 | 20.85 |
|  |  | Custos directos |  |  | 1063.38 |
