# Depósito de superfície

- Propriedade do ficheiro: CYPE INGENIEROS, S.A.
- Formato: FIEBDC-3/2002
- Âmbito geográfico: Moçambique
- Moeda: MZN
- Custos indirectos: 3.00 %
- IVA: 17.00 %

## I Instalações

### IC Aquecimento, arrefecimento, climatização e A.Q.S.

#### ICD Combustível líquido

**ICD020** Ud Depósito de superfície.
Depósito homologado de gasóleo de superfície de chapa de aço, de parede dupla, com uma capacidade de 20000 litros, para consumos colectivos. Incluindo medidor de nível, interruptor de nível, canalização até à caldeira com tubagem de cobre de 18 mm de diâmetro protegida com funda de tubo de PVC, boca de carga, tubagem de ventilação, tampa amovível, válvulas e acessórios de ligação, e elementos de protecção segundo norma. Totalmente montado, ligado e testado.
Inclui: Colocação do depósito sobre os apoios. Montagem de válvulas e acessórios. Colocação da boca de carga e da tampa de registo. Colocação da tubagem de ventilação. Colocação e fixação da canalização até à caldeira. Ligação à rede de terra.
Critério de medição de projecto: Número de unidades previstas, segundo documentação gráfica de Projecto.
Critério de medição de obra: Medir-se-á o número de unidades realmente executadas segundo especificações de Projecto.

| Código | Un | Descrição | Rendimento | Preço | Importância |
|---|---|---|---|---|---|
| mt38dep020B | Ud | Depósito de gasóleo de chapa de aço, de superfície, de parede dupla, com uma capacidade de 20000 litros, para consumos colectivos, segundo EN 12285-2. Tratamento exterior: granalhagem SA 2 1/2 e acabamento através de primário de epóxi-poliamida e poliuretano branco. Inclusive tampão de drenagem e elementos de protecção segundo norma. (material) | 1.000 | 645653.46 | 645653.46 |
| mt38dep022a | Ud | Indicador de nível para depósito de combustíveis líquidos. (material) | 1.000 | 16842.10 | 16842.10 |
| mt38dep023a | Ud | Interruptor de nível para depósito de combustíveis líquidos. (material) | 1.000 | 3159.38 | 3159.38 |
| mt38dep024c | Ud | Conjunto de boca de carga, válvulas e acessórios de ligação para depósito de combustíveis líquidos. (material) | 1.000 | 9174.07 | 9174.07 |
| mt43tco010ca | m | Tubo de cobre estirado a frio sem soldadura, diâmetro D=16/18 mm e 1 mm de espessura, segundo NP EN 1057. (material) | 14.200 | 228.05 | 3238.31 |
| mt35aia090ad | m | Tubo rígido de PVC, ligável, dobrável a quente, de cor preto, de 32 mm de diâmetro nominal, para canalização fixa na superfície. Resistência à compressão 1250 N, resistência ao impacto 2 joules, temperatura de trabalho -5°C até 60°C, com grau de protecção IP547 segundo NP EN 60529, propriedades eléctricas: isolante, não propagador da chama. Segundo NP EN 61386-1 e NP EN 61386-22. Inclusive abraçadeiras, elementos de fixação e acessórios (curvas, manguitos, tês, cotovelos e curvas flexíveis). (material) | 10.000 | 295.86 | 2958.60 |
| mt38dep027a | Ud | Tampa amovível de 40x40 cm, para inspecção de depósito de combustíveis líquidos de superfície. Inclusive acessórios. (material) | 1.000 | 3753.25 | 3753.25 |
| mq07gte010d | h | Autogrua de braço telescópico com uma capacidade de elevação de 40 t e 35 m de altura máxima de trabalho. (equipamento) | 2.919 | 3136.25 | 9154.71 |
| mo004 | h | Oficial de 1ª instalador de aquecimento. (mão de obra) | 10.776 | 136.52 | 1471.14 |
| mo103 | h | Ajudante de instalador de aquecimento. (mão de obra) | 10.776 | 99.12 | 1068.12 |
| % | % | Custos directos complementares | 2 % | 696473.14 | 13929.46 |
|  |  | Custos directos |  |  | 710402.60 |
