# Contador de gasóleo

- Propriedade do ficheiro: CYPE INGENIEROS, S.A.
- Formato: FIEBDC-3/2002
- Âmbito geográfico: Moçambique
- Moeda: MZN
- Custos indirectos: 3.00 %
- IVA: 17.00 %

## I Instalações

### IC Aquecimento, arrefecimento, climatização e A.Q.S.

#### ICD Combustível líquido

**ICD170** Ud Contador de gasóleo.
Contador de gasóleo, para enroscar, de 1/8" de diâmetro nominal, caudal máximo de 80 l/h e temperatura máxima do líquido conduzido 50°C. Inclusive elementos de montagem e outros acessórios necessários para o seu correcto funcionamento. Totalmente montado, ligado e testado.
Inclui: Marcação. Colocação do contador. Ligação.
Critério de medição de projecto: Número de unidades previstas, segundo documentação gráfica de Projecto.
Critério de medição de obra: Medir-se-á o número de unidades realmente executadas segundo especificações de Projecto.

| Código | Un | Descrição | Rendimento | Preço | Importância |
|---|---|---|---|---|---|
| mt38sss200a | Ud | Contador de gasóleo, para enroscar, de 1/8" de diâmetro nominal, caudal máximo de 80 l/h e temperatura máxima do líquido conduzido 50°C, inclusive racores de ligação. (material) | 1.000 | 23042.84 | 23042.84 |
| mo004 | h | Oficial de 1ª instalador de aquecimento. (mão de obra) | 0.446 | 138.06 | 61.57 |
| % | % | Custos directos complementares | 2 % | 23104.41 | 462.09 |
|  |  | Custos directos |  |  | 23566.50 |
