# Painel para sistema de aquecimento e arrefecimento por tecto radiante, com tecto falso amovível

- Propriedade do ficheiro: CYPE INGENIEROS, S.A.
- Formato: FIEBDC-3/2002
- Âmbito geográfico: Moçambique
- Moeda: MZN
- Custos indirectos: 3.00 %
- IVA: 17.00 %

## I Instalações

### IC Aquecimento, arrefecimento, climatização e A.Q.S.

#### ICE Emissores a água para aquecimento e arrefecimento

**ICE022** Ud Painel para sistema de aquecimento e arrefecimento por tecto radiante, com tecto falso amovível.
Painel refrigerante, de grafite expandido, para tecto falso amovível, de 600x600 mm, com circuito integrado de tubo de polietileno reticulado (PE-X) com barreira de oxigénio, de 10 mm de diâmetro e 1,5 mm de espessura, com camada de absorção acústica de fibra de vidro e carcaça metálica branca, Euroclasse C-s2, d0 de reacção ao fogo, segundo NP EN 13501-1 para sistema de aquecimento e arrefecimento por tecto radiante; suspenso da laje com perfis à vista. Totalmente montado, ligado e testado.
Critérios considerados na determinação do preço da unidade de obra: O preço não inclui a estrutura suporte.
Inclui: Colocação dos painéis.
Critério de medição de projecto: Número de unidades previstas, segundo documentação gráfica de Projecto.
Critério de medição de obra: Medir-se-á o número de unidades realmente executadas segundo especificações de Projecto.

| Código | Un | Descrição | Rendimento | Preço | Importância |
|---|---|---|---|---|---|
| mt38etu005c | Ud | Painel refrigerante, de grafite expandido, para tecto falso amovível, de 600x600 mm, com circuito integrado de tubo de polietileno reticulado (PE-X) com barreira de oxigénio, de 10 mm de diâmetro e 1,5 mm de espessura, com camada de absorção acústica de fibra de vidro e carcaça metálica branca, Euroclasse C-s2, d0 de reacção ao fogo, segundo NP EN 13501-1. (material) | 1.000 | 7449.27 | 7449.27 |
| mo004 | h | Oficial de 1ª instalador de aquecimento. (mão de obra) | 0.040 | 136.52 | 5.46 |
| mo103 | h | Ajudante de instalador de aquecimento. (mão de obra) | 0.020 | 99.12 | 1.98 |
| % | % | Custos directos complementares | 2 % | 7456.71 | 149.13 |
|  |  | Custos directos |  |  | 7605.84 |
