# Conduta de polipropileno

- Propriedade do ficheiro: CYPE INGENIEROS, S.A.
- Formato: FIEBDC-3/2002
- Âmbito geográfico: Moçambique
- Moeda: MZN
- Custos indirectos: 3.00 %
- IVA: 17.00 %

## I Instalações

### IC Aquecimento, arrefecimento, climatização e A.Q.S.

#### ICO Sistemas de evacuação dos produtos da combustão

**ICO150** m Conduta de polipropileno.
Conduta para evacuação dos produtos da combustão ou admissão de ar comburente, formada por tubo de polipropileno cor branca, com junta de estanquidade de EPDM, de 60 mm de diâmetro interior, propagação retardada da chama Euroclasse D de reacção ao fogo, segundo NP EN 13501-1, temperatura máxima de 120°C, pressão de trabalho até 5000 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din101a | Ud | Material auxiliar para montagem e fixação dos tubos de polipropileno, de 60 mm de diâmetro interior. (material) | 1.000 | 98.66 | 98.66 |
| mt20din100ap | m | Tubo de polipropileno cor branca, com junta de estanquidade de EPDM, de 60 mm de diâmetro interior, propagação retardada da chama Euroclasse D de reacção ao fogo, segundo NP EN 13501-1, temperatura máxima de 120°C, pressão de trabalho até 5000 Pa, segundo NP EN 14471, com o preço incrementado em 75% relativamente a acessórios, peças especiais e módulos finais. (material) | 1.000 | 2877.49 | 2877.49 |
| mo004 | h | Oficial de 1ª instalador de aquecimento. (mão de obra) | 0.301 | 136.52 | 41.09 |
| mo103 | h | Ajudante de instalador de aquecimento. (mão de obra) | 0.301 | 99.12 | 29.84 |
| % | % | Custos directos complementares | 2 % | 3047.08 | 60.94 |
|  |  | Custos directos |  |  | 3108.02 |
