# Sistema adicional de alimentação com elevação vertical, para caldeira de biomassa

- Propriedade do ficheiro: CYPE INGENIEROS, S.A.
- Formato: FIEBDC-3/2002
- Âmbito geográfico: Moçambique
- Moeda: MZN
- Custos indirectos: 3.00 %
- IVA: 17.00 %

## I Instalações

### IC Aquecimento, arrefecimento, climatização e A.Q.S.

#### ICQ Caldeiras de biomassa

**ICQ035** Ud Sistema adicional de alimentação com elevação vertical, para caldeira de biomassa.
Sistema adicional de alimentação com elevação vertical e duplo tramo horizontal formado por kit básico para accionamento dos transportadores helicoidais sem-fim, quadro eléctrico, transportadores helicoidais sem-fim formados por tubo 220 mm de diâmetro e parafusos sem-fim sem eixo de 180 mm de diâmetro, um deles horizontal inferior de 4 m de comprimento, outro vertical de 7 m de altura e outro horizontal superior de 2 m de comprimento. Inclusive acessórios para a ligação com o sistema de extracção do silo e com a caldeira. Totalmente montado, ligado e testado.
Inclui: Marcação. Ligações dos elementos à rede.
Critério de medição de projecto: Número de unidades previstas, segundo documentação gráfica de Projecto.
Critério de medição de obra: Medir-se-á o número de unidades realmente executadas segundo especificações de Projecto.

| Código | Un | Descrição | Rendimento | Preço | Importância |
|---|---|---|---|---|---|
| mt38cbh196a | Ud | Kit básico para accionamento dos transportadores helicoidais sem-fim, formado por 3 motores de 1,5 kW cada um, parafuso sem-fim sem eixo de 180 mm de diâmetro e tubo de 220 mm de diâmetro, interruptores fim de curso e peça de ligação para o sistema de descarga e peças de transição entre transportadores helicoidais sem-fim, para sistema adicional de alimentação com elevação vertical e duplo tramo horizontal. (material) | 1.000 | 650788.01 | 650788.01 |
| mt38cbh215b | Ud | Transportador helicoidal sem-fim de 1 m de comprimento, formado por tubo de 220 mm de diâmetro e parafuso sem-fim de 180 mm de diâmetro. (material) | 5.000 | 30658.51 | 153292.55 |
| mt38cbh215c | Ud | Transportador helicoidal sem-fim de 1,5 m de comprimento, formado por tubo de 220 mm de diâmetro e parafuso sem-fim de 180 mm de diâmetro. (material) | 4.000 | 34796.47 | 139185.88 |
| mt38cbh072a | Ud | Tubo de ligação, para sistema de alimentação de caldeira de biomassa. (material) | 1.000 | 7617.60 | 7617.60 |
| mt38cbh074b | Ud | Ligação de tubo de 195 mm de diâmetro, para sistema de alimentação de caldeira de biomassa. (material) | 3.000 | 7617.60 | 22852.80 |
| mt38cbh071c | Ud | Abraçadeira para ligação de tubo vertical de 195 mm de diâmetro, para sistema de alimentação de caldeira de biomassa. (material) | 2.000 | 6771.20 | 13542.40 |
| mt38cbh073b | m | Tubo de 195 mm de diâmetro, para sistema de alimentação de caldeira de biomassa. (material) | 2.000 | 10250.85 | 20501.70 |
| mt38cbh025c | Ud | Quadro eléctrico para 3 motores. (material) | 1.000 | 185926.00 | 185926.00 |
| mo004 | h | Oficial de 1ª instalador de aquecimento. (mão de obra) | 21.729 | 144.14 | 3132.02 |
| mo103 | h | Ajudante de instalador de aquecimento. (mão de obra) | 21.729 | 104.64 | 2273.72 |
| % | % | Custos directos complementares | 2 % | 1199112.68 | 23982.25 |
|  |  | Custos directos |  |  | 1223094.93 |
