# Equipamento água-água, bomba de calor geotérmica, para produção de A.Q.S., aquecimento e arrefecimento passivo

- Propriedade do ficheiro: CYPE INGENIEROS, S.A.
- Formato: FIEBDC-3/2002
- Âmbito geográfico: Moçambique
- Moeda: MZN
- Custos indirectos: 3.00 %
- IVA: 17.00 %

## I Instalações

### IC Aquecimento, arrefecimento, climatização e A.Q.S.

#### ICV Unidades centrais para aquecimento, arrefecimento, climatização e A.Q.S.

**ICV206** Ud Equipamento água-água, bomba de calor geotérmica, para produção de A.Q.S., aquecimento e arrefecimento passivo.
Equipamento água-água, bomba de calor geotérmica, para produção de A.Q.S., aquecimento e arrefecimento passivo, formado por bomba de calor geotérmica, água-água, para aquecimento e arrefecimento passivo, para gás refrigerante R-410A, alimentação monofásica a 230 V, potência calorífica regulável entre 1,3 e 11 kW, potência frigorífica passiva 4 kW, COP 4,5, dimensões 1060x600x710 mm, potência sonora 44 dBA, peso 192 kg, com compressor scroll com tecnologia Inverter Copeland com motor eléctrico de ímanes permanentes, controlo Micro PC Carel, bombas de circulação Wilo de velocidade variável e alta eficiência (classe energética A), válvula de expansão electrónica Carel, permutadores de placas Alfa Laval, vaso de expansão de 8 l, grupo de segurança e kit de isolamento sonoro integral, com possibilidade de ligar em cascata até 3 unidades e com possibilidade de gerir até 4 grupos de impulsão, para um circuito directo e três circuitos com válvula misturadora, com duas sondas de imersão e sonda de temperatura exterior e depósito com permutador de A.Q.S. de aço inoxidável AISI 316, de 2000 litros de capacidade. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42eco040bbc | Ud | Bomba de calor geotérmica, água-água, para aquecimento e arrefecimento passivo, para gás refrigerante R-410A, alimentação monofásica a 230 V, potência calorífica regulável entre 1,3 e 11 kW, potência frigorífica passiva 4 kW, COP 4,5, dimensões 1060x600x710 mm, potência sonora 44 dBA, peso 192 kg, com compressor scroll com tecnologia Inverter Copeland com motor eléctrico de ímanes permanentes, controlo Micro PC Carel, bombas de circulação Wilo de velocidade variável e alta eficiência (classe energética A), válvula de expansão electrónica Carel, permutadores de placas Alfa Laval, vaso de expansão de 8 l, grupo de segurança e kit de isolamento sonoro integral, com possibilidade de ligar em cascata até 3 unidades e com possibilidade de gerir até 4 grupos de impulsão, para um circuito directo e três circuitos com válvula misturadora, com duas sondas de imersão e sonda de temperatura exterior. (material) | 1.000 | 854172.45 | 854172.45 |
| mt42eco100hm | Ud | Depósito com permutador de A.Q.S. de aço inoxidável AISI 316, de 2000 litros de capacidade, de 1280 mm de diâmetro exterior, 2331 mm de altura total, 8 bar de pressão de trabalho, com serpentina espiral corrugada flexível de 8,3 m² de superfície de permutação, isolamento térmico de espuma rígida de poliuretano injectado livre de HCFC e acabamento exterior com forro de PVC semi-rígido. (material) | 1.000 | 1140440.64 | 1140440.64 |
| mt37www060f | Ud | Filtro de retenção de resíduos de latão, com peneiro de aço inoxidável com perfurações de 0,5 mm de diâmetro, com rosca de 1 1/4", para uma pressão máxima de funcionamento de 16 bar e uma temperatura máxima de 110°C. (material) | 2.000 | 1774.00 | 3548.00 |
| mt37www050c | Ud | União anti-vibração, de borracha, com rosca de 1", para uma pressão máxima de funcionamento de 10 bar. (material) | 2.000 | 2346.02 | 4692.04 |
| mt37www050e | Ud | União anti-vibração, de borracha, com rosca de 1 1/4", para uma pressão máxima de funcionamento de 10 bar. (material) | 4.000 | 3531.85 | 14127.40 |
| mt42www050 | Ud | Termómetro bimetálico, diâmetro de esfera de 100 mm, com tomada vertical, com bainha de 1/2", escala de temperatura de 0 a 120°C. (material) | 1.000 | 5197.54 | 5197.54 |
| mt37sve010d | Ud | Válvula de esfera de latão niquelado para enroscar de 1". (material) | 6.000 | 1154.87 | 6929.22 |
| mt37sve010e | Ud | Válvula de esfera de latão niquelado para enroscar de 1 1/4". (material) | 4.000 | 1594.51 | 6378.04 |
| mt42eco500a | Ud | Kit para enchimento do circuito com glicol, com válvula de esfera de 1 1/4" e filtro de malha de 0,6 mm. (material) | 1.000 | 13433.30 | 13433.30 |
| mt42eco600ba | Ud | Material auxiliar para instalação de aquecimento com unidade água-água bomba de calor. (material) | 1.000 | 69482.57 | 69482.57 |
| mo005 | h | Oficial de 1ª instalador de ar condicionado. (mão de obra) | 0.557 | 136.52 | 76.04 |
| mo104 | h | Ajudante de instalador de ar condicionado. (mão de obra) | 0.557 | 99.12 | 55.21 |
| % | % | Custos directos complementares | 2 % | 2118532.45 | 42370.65 |
|  |  | Custos directos |  |  | 2160903.10 |
