# Unidade ar-água de arrefecimento, para instalação no exterior

- Propriedade do ficheiro: CYPE INGENIEROS, S.A.
- Formato: FIEBDC-3/2002
- Âmbito geográfico: Moçambique
- Moeda: MZN
- Custos indirectos: 3.00 %
- IVA: 17.00 %

## I Instalações

### IC Aquecimento, arrefecimento, climatização e A.Q.S.

#### ICV Unidades centrais para aquecimento, arrefecimento, climatização e A.Q.S.

**ICV020** Ud Unidade ar-água de arrefecimento, para instalação no exterior.
Bomba de calor, ar-água, potência frigorífica nominal de 19,5 kW (temperatura de entrada do ar: 35°C; temperatura de saída da água: 7°C, salto térmico: 5°C), com grupo hidráulico (vaso de expansão de 12 l, pressão nominal disponível de 102 kPa) e depósito de inércia de 100 l, caudal de água nominal de 3,4 m³/h, caudal de ar nominal de 10000 m³/h e potência sonora de 73,8 dBA; com interruptor de caudal, filtro, termomanómetros, válvula de segurança regulada a 4 bar e purgador automático de ar, com refrigerante R-410A, para instalação no exterior. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42bcc120cfa | Ud | Bomba de calor, ar-água, potência frigorífica nominal de 19,5 kW (temperatura de entrada do ar: 35°C; temperatura de saída da água: 7°C, salto térmico: 5°C), com grupo hidráulico (vaso de expansão de 12 l, pressão nominal disponível de 102 kPa) e depósito de inércia de 100 l, caudal de água nominal de 3,4 m³/h, caudal de ar nominal de 10000 m³/h e potência sonora de 73,8 dBA; com interruptor de caudal, filtro, termomanómetros, válvula de segurança regulada a 4 bar e purgador automático de ar. (material) | 1.000 | 633784.84 | 633784.84 |
| mt37www050e | Ud | União anti-vibração, de borracha, com rosca de 1 1/4", para uma pressão máxima de funcionamento de 10 bar. (material) | 2.000 | 3531.85 | 7063.70 |
| mt37sve010d | Ud | Válvula de esfera de latão niquelado para enroscar de 1". (material) | 2.000 | 1154.87 | 2309.74 |
| mo005 | h | Oficial de 1ª instalador de ar condicionado. (mão de obra) | 10.029 | 136.52 | 1369.16 |
| mo104 | h | Ajudante de instalador de ar condicionado. (mão de obra) | 10.029 | 99.12 | 994.07 |
| % | % | Custos directos complementares | 2 % | 645521.51 | 12910.43 |
|  |  | Custos directos |  |  | 658431.94 |
