# Equipamento ar-água, bomba de calor aerotérmica, para produção de A.Q.S

- Propriedade do ficheiro: CYPE INGENIEROS, S.A.
- Formato: FIEBDC-3/2002
- Âmbito geográfico: Moçambique
- Moeda: MZN
- Custos indirectos: 3.00 %
- IVA: 17.00 %

## I Instalações

### IC Aquecimento, arrefecimento, climatização e A.Q.S.

#### ICV Unidades centrais para aquecimento, arrefecimento, climatização e A.Q.S.

**ICV057** Ud Equipamento ar-água, bomba de calor aerotérmica, para produção de A.Q.S..
Equipamento ar-água, bomba de calor aerotérmica, para produção de A.Q.S., formado por uma unidade exterior bomba de calor, para gás R-410A, com compressor swing com controlo Inverter, COP 4,3, pressão sonora em modo normal/silencioso: 47/44 dBA, dimensões 550x765x285 mm, peso 35 kg, alimentação monofásica (230V/50Hz), diâmetro de ligação da tubagem de gás 3/8", diâmetro de ligação da tubagem do líquido 1/4", limite de funcionamento de temperatura do ar exterior em produção de A.Q.S., em combinação com unidade interior, desde -15 até 35°C, comprimento máximo de tubagem frigorífica 20 m, diferença máxima de altura com a unidade interior 15 m e uma unidade interior, para produção de A.Q.S., para gás R-410A, capacidade do depósito 294 l, dimensões 1775x595x615 mm, peso 70 kg, classe de eficiência energética A+, perfil de consumo L, resistência eléctrica de apoio de 2 kW, interface de utilizador integrada no frontal, isolamento térmico de espuma de poliuretano, permutador de calor de aço inoxidável de 29 l, resistência eléctrica de apoio de 2 kW, temperatura máxima da água 75°C, presão máxima da água 6 bar, intervalo de temperatura de saída de A.Q.S. desde 25 até 55°C. Inclusive elementos anti-vibratórios de pavimento. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai330a | Ud | Unidade exterior bomba de calor, para gás R-410A, com compressor swing com controlo Inverter, COP 4,3, pressão sonora em modo normal/silencioso: 47/44 dBA, dimensões 550x765x285 mm, peso 35 kg, alimentação monofásica (230V/50Hz), diâmetro de ligação da tubagem de gás 3/8", diâmetro de ligação da tubagem do líquido 1/4", limite de funcionamento de temperatura do ar exterior em produção de A.Q.S., em combinação com unidade interior, desde -15 até 35°C, comprimento máximo de tubagem frigorífica 20 m, diferença máxima de altura com a unidade interior 15 m. (material) | 1.000 | 81155.64 | 81155.64 |
| mt42dai331a | Ud | Unidade interior, para produção de A.Q.S., para gás R-410A, capacidade do depósito 294 l, dimensões 1775x595x615 mm, peso 70 kg, classe de eficiência energética A+, perfil de consumo L, resistência eléctrica de apoio de 2 kW, interface de utilizador integrada no frontal, isolamento térmico de espuma de poliuretano, permutador de calor de aço inoxidável de 29 l, resistência eléctrica de apoio de 2 kW, temperatura máxima da água 75°C, presão máxima da água 6 bar, intervalo de temperatura de saída de A.Q.S. desde 25 até 55°C. (material) | 1.000 | 218082.64 | 218082.64 |
| mt42www080 | Ud | Kit de amortecedores anti-vibração de pavimento, formado por quatro amortecedores de borracha, com os correspondentes parafusos, porcas e anilhas. (material) | 1.000 | 760.15 | 760.15 |
| mo005 | h | Oficial de 1ª instalador de ar condicionado. (mão de obra) | 2.229 | 136.52 | 304.30 |
| mo104 | h | Ajudante de instalador de ar condicionado. (mão de obra) | 2.229 | 99.12 | 220.94 |
| % | % | Custos directos complementares | 2 % | 300523.67 | 6010.47 |
|  |  | Custos directos |  |  | 306534.14 |
