# Sensor de vibração, mecânico

- Propriedade do ficheiro: CYPE INGENIEROS, S.A.
- Formato: FIEBDC-3/2002
- Âmbito geográfico: Moçambique
- Moeda: MZN
- Custos indirectos: 3.00 %
- IVA: 17.00 %

## I Instalações

### ID Segurança

#### IDE Detectores vibração

**IDE030** Ud Sensor de vibração, mecânico.
Sensor de vibração mecânico, com possibilidade de funcionamento de forma independente ou como escravo conjuntamente com um detector de vibração electrónico. Instalação em porta ou janela. Inclusive elementos de fixação.
Inclui: Marcação. Fixação à superfície suporte. Montagem, ligação e verificação do seu correcto funcionamento.
Critério de medição de projecto: Número de unidades previstas, segundo documentação gráfica de Projecto.
Critério de medição de obra: Medir-se-á o número de unidades realmente executadas segundo especificações de Projecto.

| Código | Un | Descrição | Rendimento | Preço | Importância |
|---|---|---|---|---|---|
| mt41ing130 | Ud | Sensor de vibração mecânico, com possibilidade de funcionamento de forma independente ou como escravo conjuntamente com um detector de vibração electrónico, para instalar em portas e janelas. Inclusive elementos de fixação. (material) | 1.000 | 4594.31 | 4594.31 |
| mo006 | h | Oficial de 1ª instalador de redes e equipamentos de detecção e segurança. (mão de obra) | 0.223 | 138.06 | 30.79 |
| mo105 | h | Ajudante de instalador de redes e equipamentos de detecção e segurança. (mão de obra) | 0.223 | 100.25 | 22.36 |
| % | % | Custos directos complementares | 2 % | 4647.46 | 92.95 |
|  |  | Custos directos |  |  | 4740.41 |
