# Detector infravermelho via rádio

- Propriedade do ficheiro: CYPE INGENIEROS, S.A.
- Formato: FIEBDC-3/2002
- Âmbito geográfico: Moçambique
- Moeda: MZN
- Custos indirectos: 3.00 %
- IVA: 17.00 %

## I Instalações

### ID Segurança

#### IDR Centrais de intrusão via rádio

**IDR040** Ud Detector infravermelho via rádio.
Detector infravermelho com comunicação via rádio, cobertura de 15 m/90°, de 120x65x35 mm, com sensor infravermelho passivo, indicador led, protecção anti-abertura, duas baterias de litio de 3 V e cobertura de plástico ABS. Inclusive elementos de fixação.
Inclui: Marcação. Fixação ao paramento. Montagem, ligação e verificação do seu correcto funcionamento.
Critério de medição de projecto: Número de unidades previstas, segundo documentação gráfica de Projecto.
Critério de medição de obra: Medir-se-á o número de unidades realmente executadas segundo especificações de Projecto.

| Código | Un | Descrição | Rendimento | Preço | Importância |
|---|---|---|---|---|---|
| mt41ing240a | Ud | Detector infravermelho com comunicação via rádio, cobertura de 15 m/90°, de 120x65x35 mm, com sensor infravermelho passivo, indicador led, protecção anti-abertura, duas baterias de litio de 3 V e cobertura de plástico ABS. Inclusive elementos de fixação. (material) | 1.000 | 7812.93 | 7812.93 |
| mo006 | h | Oficial de 1ª instalador de redes e equipamentos de detecção e segurança. (mão de obra) | 0.223 | 138.06 | 30.79 |
| mo105 | h | Ajudante de instalador de redes e equipamentos de detecção e segurança. (mão de obra) | 0.223 | 100.25 | 22.36 |
| % | % | Custos directos complementares | 2 % | 7866.08 | 157.32 |
|  |  | Custos directos |  |  | 8023.40 |
