# Grupo de bombagem doméstico

- Propriedade do ficheiro: CYPE INGENIEROS, S.A.
- Formato: FIEBDC-3/2002
- Âmbito geográfico: Moçambique
- Moeda: MZN
- Custos indirectos: 3.00 %
- IVA: 17.00 %

## I Instalações

### IF Abastecimento de água

#### IFD Depósitos/grupos de bombagem

**IFD005** Ud Grupo de bombagem doméstico.
Grupo de bombagem doméstico, para fornecimento de água em aspiração com carga, formado por: electrobomba centrífuga monocelular horizontal de ferro fundido, com uma potência de 1,1 kW, para uma pressão máxima de funcionamento de 8 bar, temperatura máxima do líquido conduzido 35°C segundo EN 60335-2-41, corpo de impulsão de ferro fundido, eixo motor de AISI 303, impulsor de latão, suporte de ferro fundido, fecho mecânico de carvão/cerâmica/NBR, motor assíncrono de 2 polos e ventilação forçada, isolamento classe F, protecção IP44, para alimentação monofásica a 230 V a 230 V e 50 Hz de frequência, condensador e protecção termo-amperimétrica de rearme automático incorporados, com depósito acumulador de aço inoxidável esférico de 24 l, com membrana substituível, pressostato, manómetro e racor de várias vias, e cabo eléctrico de ligação com tomada tipo shuko. Incluindo tubos entre os distintos elementos e acessórios. Totalmente montado, ligado e colocado em funcionamento pela empresa instaladora para a verificação do seu correcto funcionamento. Sem incluir a instalação eléctrica.
Inclui: Marcação. Colocação e fixação do grupo de bombagem. Colocação e fixação de tubagens e acessórios. Ligação. Colocação em funcionamento.
Critério de medição de projecto: Número de unidades previstas, segundo documentação gráfica de Projecto.
Critério de medição de obra: Medir-se-á o número de unidades realmente executadas segundo especificações de Projecto.

| Código | Un | Descrição | Rendimento | Preço | Importância |
|---|---|---|---|---|---|
| mt37bce180j | Ud | Grupo de bombagem doméstico, para fornecimento de água em aspiração com carga, formado por: electrobomba centrífuga monocelular horizontal de ferro fundido, com uma potência de 1,1 kW, para uma pressão máxima de funcionamento de 8 bar, temperatura máxima do líquido conduzido 35°C segundo EN 60335-2-41, corpo de impulsão de ferro fundido, eixo motor de AISI 303, impulsor de latão, suporte de ferro fundido, fecho mecânico de carvão/cerâmica/NBR, motor assíncrono de 2 polos e ventilação forçada, isolamento classe F, protecção IP44, para alimentação monofásica a 230 V a 230 V e 50 Hz de frequência, condensador e protecção termo-amperimétrica de rearme automático incorporados, com depósito acumulador de aço inoxidável esférico de 24 l, com membrana substituível, pressostato, manómetro e racor de várias vias, e cabo eléctrico de ligação com tomada tipo shuko. (material) | 1.000 | 30525.40 | 30525.40 |
| mt37sve010e | Ud | Válvula de esfera de latão niquelado para enroscar de 1 1/4". (material) | 1.000 | 1618.63 | 1618.63 |
| mt37sve010d | Ud | Válvula de esfera de latão niquelado para enroscar de 1". (material) | 1.000 | 1172.34 | 1172.34 |
| mt37svr010c | Ud | Válvula de retenção de latão para enroscar de 1". (material) | 1.000 | 779.36 | 779.36 |
| mt37www050c | Ud | União anti-vibração, de borracha, com rosca de 1", para uma pressão máxima de funcionamento de 10 bar. (material) | 1.000 | 2381.49 | 2381.49 |
| mt37www010 | Ud | Material auxiliar para instalações de abastecimento de água. (material) | 1.000 | 135.04 | 135.04 |
| mo008 | h | Oficial de 1ª canalizador. (mão de obra) | 4.959 | 138.06 | 684.64 |
| mo107 | h | Ajudante de canalizador. (mão de obra) | 2.479 | 100.25 | 248.52 |
| % | % | Custos directos complementares | 4 % | 37545.42 | 1501.82 |
|  |  | Custos directos |  |  | 39047.24 |
