# Depósito pré-fabricado de água potável, para enterrar

- Propriedade do ficheiro: CYPE INGENIEROS, S.A.
- Formato: FIEBDC-3/2002
- Âmbito geográfico: Moçambique
- Moeda: MZN
- Custos indirectos: 3.00 %
- IVA: 17.00 %

## I Instalações

### IF Abastecimento de água

#### IFD Depósitos/grupos de bombagem

**IFD070** Ud Depósito pré-fabricado de água potável, para enterrar.
Depósito de polietileno linear de baixa densidade (PELBD/LLDPE), horizontal, de 1000 l, com arejador e escoadouro, de água potável, para enterrar; válvula de corte adufa de latão fundido de 1" DN 25 mm para a entrada; mecanismo de corte de enchimento formado por válvula de flutuador; válvula de corte adufa de latão fundido de 1" DN 25 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37svc010f | Ud | Válvula adufa de latão fundido, para enroscar, de 1". (material) | 2.000 | 881.35 | 1762.70 |
| mt37vfl010c | Ud | Válvula de flutuador de 1" de diâmetro, para uma pressão máxima de 6 bar, com corpo de latão, bóia esférica roscada de latão e obturador de borracha. (material) | 1.000 | 6554.18 | 6554.18 |
| mt37dpb110cb | Ud | Depósito de polietileno linear de baixa densidade (PELBD/LLDPE), horizontal, de 1000 l, de 1000 mm de diâmetro e 1600 mm de comprimento, com boca de acesso de 450 mm de diâmetro, arejador e escoadouro, para enterrar. (material) | 1.000 | 19292.92 | 19292.92 |
| mt37www010 | Ud | Material auxiliar para instalações de abastecimento de água. (material) | 1.000 | 135.04 | 135.04 |
| mq04cag010a | h | Camião com grua de carga máxima 6 t. (equipamento) | 0.200 | 1980.49 | 396.10 |
| mo008 | h | Oficial de 1ª canalizador. (mão de obra) | 2.073 | 138.06 | 286.20 |
| mo107 | h | Ajudante de canalizador. (mão de obra) | 2.073 | 100.25 | 207.82 |
| % | % | Custos directos complementares | 2 % | 28634.96 | 572.70 |
|  |  | Custos directos |  |  | 29207.66 |
