# Bateria de garrafas de gases de petróleo liquefeitos (GPL)

- Propriedade do ficheiro: CYPE INGENIEROS, S.A.
- Formato: FIEBDC-3/2002
- Âmbito geográfico: Moçambique
- Moeda: MZN
- Custos indirectos: 3.00 %
- IVA: 17.00 %

## I Instalações

### IG Gases combustíveis

#### IGD Depósitos

**IGD100** Ud Bateria de garrafas de gases de petróleo liquefeitos (GPL).
Bateria para 6 garrafas (3 de serviço e 3 de reserva), de 35 kg de capacidade unitária de gases de petróleo liquefeitos (GPL), com mangueira de ligação, válvulas antirretorno, colector, inversor automático, limitador de pressão e válvula porta-manómetro. Inclusive acessórios de ligação e elementos de fixação.
Critérios considerados na determinação do preço da unidade de obra: O preço não inclui as garrafas de gases de petróleo liquefeitos (GPL).
Inclui: Marcação. Montagem, ligação e verificação do seu correcto funcionamento.
Critério de medição de projecto: Número de unidades previstas, segundo documentação gráfica de Projecto.
Critério de medição de obra: Medir-se-á o número de unidades realmente executadas segundo especificações de Projecto.

| Código | Un | Descrição | Rendimento | Preço | Importância |
|---|---|---|---|---|---|
| mt43bbg030a | Ud | Lira de 420 mm de comprimento, para gases de petróleo liquefeitos (GPL). (material) | 6.000 | 604.41 | 3626.46 |
| mt43bbg040 | Ud | Válvula antirretorno de rosca métrica fêmea-macho de 20 mm de diâmetro e 150 mm de comprimento, com junta. (material) | 6.000 | 227.63 | 1365.78 |
| mt43bbg010c | Ud | Colector metálico, para 6 garrafas de gases de petróleo liquefeitos (GPL) (3 de serviço e 3 de reserva), colocadas em linha. (material) | 1.000 | 7122.89 | 7122.89 |
| mt43bbg020 | Ud | Inversor automático, de 10 kg/h de caudal nominal, 1,5 bar de pressão de saída em serviço e 0,8 bar de pressão de saída em reserva, para troca de garrafas sem interrupção do fornecimento de gás, segundo EN 13786. (material) | 1.000 | 5703.44 | 5703.44 |
| mt43bbg050 | Ud | Limitador de pressão, de 10 kg/h de caudal nominal e 1,75 bar de pressão de saída. (material) | 1.000 | 2468.31 | 2468.31 |
| mt43bbg080 | Ud | Válvula porta-manómetro de rosca cilíndrica GAS fêmea-macho de 1/4" de diâmetro, PN=25 bar, com tampão. (material) | 1.000 | 1710.16 | 1710.16 |
| mo010 | h | Oficial de 1ª instalador de gás. (mão de obra) | 3.343 | 138.06 | 461.53 |
| mo109 | h | Ajudante de instalador de gás. (mão de obra) | 3.343 | 100.25 | 335.14 |
| % | % | Custos directos complementares | 2 % | 22793.71 | 455.87 |
|  |  | Custos directos |  |  | 23249.58 |
