# Caixa de rede individual

- Propriedade do ficheiro: CYPE INGENIEROS, S.A.
- Formato: FIEBDC-3/2002
- Âmbito geográfico: Moçambique
- Moeda: MZN
- Custos indirectos: 3.00 %
- IVA: 17.00 %

## I Instalações

### IL Infra-estruturas de telecomunicações

#### ILI Rede individual

**ILI025** Ud Caixa de rede individual.
Caixa de passagem da rede individual, com corpo e tampa de material termoplástico, de 100x200x55 mm. Instalação encastrada em parede de alvenaria. Inclusive acessórios, peças especiais e fixações.
Critérios considerados na determinação do preço da unidade de obra: O preço não inclui os trabalhos auxiliares de pedreiro para instalações.
Inclui: Marcação. Colocação e fixação da caixa.
Critério de medição de projecto: Número de unidades previstas, segundo documentação gráfica de Projecto.
Critério de medição de obra: Medir-se-á o número de unidades realmente executadas segundo especificações de Projecto.

| Código | Un | Descrição | Rendimento | Preço | Importância |
|---|---|---|---|---|---|
| mt40ipt035d | Ud | Caixa de passagem da rede individual, com corpo e tampa de material termoplástico, de 100x200x55 mm, para encastrar em parede de alvenaria. Inclusive acessórios, peças especiais e fixações. (material) | 1.000 | 108.07 | 108.07 |
| mo056 | h | Ajudante de instalador de telecomunicações. (mão de obra) | 0.111 | 100.25 | 11.13 |
| % | % | Custos directos complementares | 2 % | 119.20 | 2.38 |
|  |  | Custos directos |  |  | 121.58 |
