# Cabo eléctrico

- Propriedade do ficheiro: CYPE INGENIEROS, S.A.
- Formato: FIEBDC-3/2002
- Âmbito geográfico: Moçambique
- Moeda: MZN
- Custos indirectos: 3.00 %
- IVA: 17.00 %

## I Instalações

### IM Domóticas e inmóticas

#### IMK Componentes do sistema KNX

**IMK920** m Cabo eléctrico.
Cabo unipolar H07V-U, sendo a sua tensão atribuída de 450/750 V, reacção ao fogo classe Eca, com condutor unifilar de cobre classe 1 de 2,5 mm² de secção, com isolamento de PVC. Inclusive acessórios e elementos de fixação.
Inclui: Colocação de cabos. Ligação.
Critério de medição de projecto: Comprimento medido segundo documentação gráfica de Projecto.
Critério de medição de obra: Medir-se-á o comprimento realmente executado segundo especificações de Projecto.

| Código | Un | Descrição | Rendimento | Preço | Importância |
|---|---|---|---|---|---|
| mt35cep010ab | m | Cabo unipolar H07V-U, sendo a sua tensão atribuída de 450/750 V, reacção ao fogo classe Eca segundo NP EN 50575, com condutor unifilar de cobre classe 1 de 2,5 mm² de secção, com isolamento de PVC. Segundo NP 2356-3. (material) | 1.000 | 12.05 | 12.05 |
| mo003 | h | Oficial de 1ª electricista. (mão de obra) | 0.011 | 138.06 | 1.52 |
| mo102 | h | Ajudante de electricista. (mão de obra) | 0.011 | 100.25 | 1.10 |
| % | % | Custos directos complementares | 2 % | 14.67 | 0.29 |
|  |  | Custos directos |  |  | 14.96 |
