# Tubo flexível para sprinkler

- Propriedade do ficheiro: CYPE INGENIEROS, S.A.
- Formato: FIEBDC-3/2002
- Âmbito geográfico: Moçambique
- Moeda: MZN
- Custos indirectos: 3.00 %
- IVA: 17.00 %

## I Instalações

### IO Contra incêndios

#### IOB Redes de incêndio armadas

**IOB023** Ud Tubo flexível para sprinkler.
Tubo flexível para sprinkler, de 0,7 m de comprimento, com elemento de ligação macho de 1", num extremo e elemento de ligação fêmea de 1/2", no outro extremo.
Inclui: Ligação.
Critério de medição de projecto: Número de unidades previstas, segundo documentação gráfica de Projecto.
Critério de medição de obra: Medir-se-á o número de unidades realmente executadas segundo especificações de Projecto.

| Código | Un | Descrição | Rendimento | Preço | Importância |
|---|---|---|---|---|---|
| mt41ita010a | Ud | Tubo flexível para sprinkler, de 0,7 m de comprimento, com elemento de ligação macho de 1", num extremo e elemento de ligação fêmea de 1/2", no outro extremo. (material) | 1.000 | 2960.31 | 2960.31 |
| mo008 | h | Oficial de 1ª canalizador. (mão de obra) | 0.111 | 138.06 | 15.32 |
| mo107 | h | Ajudante de canalizador. (mão de obra) | 0.111 | 100.25 | 11.13 |
| % | % | Custos directos complementares | 2 % | 2986.76 | 59.74 |
|  |  | Custos directos |  |  | 3046.50 |
