# Detector convencional

- Propriedade do ficheiro: CYPE INGENIEROS, S.A.
- Formato: FIEBDC-3/2002
- Âmbito geográfico: Moçambique
- Moeda: MZN
- Custos indirectos: 3.00 %
- IVA: 17.00 %

## I Instalações

### IO Contra incêndios

#### IOD Detecção e alarme

**IOD002** Ud Detector convencional.
Detector óptico de fumo e térmico convencional, de ABS cor branca, formado por um elemento sensível aos fumos claros e ao aumento lento da temperatura para uma temperatura máxima de alarme de 60°C, para alimentação de 12 a 30 Vcc, com duplo led de activação e indicador de alarme cor vermelho, saída para piloto de sinalização remota e base universal. Inclusive elementos de fixação.
Inclui: Marcação. Fixação da base. Montagem, ligação e verificação do seu correcto funcionamento.
Critério de medição de projecto: Número de unidades previstas, segundo documentação gráfica de Projecto.
Critério de medição de obra: Medir-se-á o número de unidades realmente executadas segundo especificações de Projecto.

| Código | Un | Descrição | Rendimento | Preço | Importância |
|---|---|---|---|---|---|
| mt41pig080 | Ud | Detector óptico de fumo e térmico convencional, de ABS cor branca, formado por um elemento sensível aos fumos claros e ao aumento lento da temperatura para uma temperatura máxima de alarme de 60°C, para alimentação de 12 a 30 Vcc, com duplo led de activação e indicador de alarme cor vermelho, saída para piloto de sinalização remota e base universal, segundo EN 54-5 e EN 54-7. Inclusive elementos de fixação. (material) | 1.000 | 2339.06 | 2339.06 |
| mo006 | h | Oficial de 1ª instalador de redes e equipamentos de detecção e segurança. (mão de obra) | 0.557 | 138.06 | 76.90 |
| mo105 | h | Ajudante de instalador de redes e equipamentos de detecção e segurança. (mão de obra) | 0.557 | 100.25 | 55.84 |
| % | % | Custos directos complementares | 2 % | 2471.80 | 49.44 |
|  |  | Custos directos |  |  | 2521.24 |
