# Caleira oculta situada na zona intermédia da vertente

- Propriedade do ficheiro: CYPE INGENIEROS, S.A.
- Formato: FIEBDC-3/2002
- Âmbito geográfico: Moçambique
- Custos indirectos: 3.00 %
- IVA: 17.00 %

## I Instalações

### IS Drenagem de águas

#### ISC Caleiras

**ISC020** m Caleira oculta situada na zona intermédia da vertente, de peças pré-formadas de prancha de zinco de 1,60 mm de espessura e 1250 mm de desenvolvimento e rufo de chumbo, colocada sobre caixa de tijolo cerâmico furado duplo, de 20 cm de espessura.
Formação de caleira oculta situada na zona intermédia da vertente para recolha de águas de cobertura, através de peças pré-formadas de prancha de zinco de 1,60 mm de espessura e 1250 mm de desenvolvimento e rufo de chumbo, colocado sobre caixa de tijolo cerâmico furado duplo, de 20 cm de espessura, assente com argamassa de cimento M-5 e revestido na sua superfície com uma camada de emulsão asfáltica. Incluindo p/p de ligações soldadas, elementos de dilatação, rufo de chumbo no encontro com a telha, peças especiais, remates finais do mesmo material, e peças de ligação a tubos de queda. Totalmente montado, ligado e testado.
Inclui: Limpeza e preparação da superfície. Formação de caixa de alvenaria de tijolo. Aplicação de uma camada de emulsão asfáltica. Montagem das peças, partindo do ponto de drenagem. União das peças. Colocação de rufo de chumbo. Ligação aos tubos de queda.
Critério de medição de projecto: Comprimento medido segundo documentação gráfica de Projecto.
Critério de medição de obra: Medir-se-á o comprimento realmente executado segundo especificações de Projecto.

| Código | Un | Descrição | Rendimento | Preço | Importância |
|---|---|---|---|---|---|
| mt04lpt010c | Ud | Tijolo cerâmico furado duplo, para revestir, 30x20x9 cm, segundo NP EN 771-1. (material) | 29.000 | 0.09 | 2.61 |
| mt09mor010c | m³ | Argamassa de cimento CEM II/B-L 32,5 N tipo M-5, confeccionada em obra com 230 kg/m³ de cimento e uma proporção em volume 1/6. (material) | 0.048 | 118.22 | 5.67 |
| mt13vaz020a | m | Peças pré-formadas de prancha de zinco de 1,60 mm de espessura e 1250 mm de desenvolvimento, para formação de caleira oculta em cobertura inclinada. (material) | 1.100 | 28.50 | 31.35 |
| mt13vap021 | Ud | Pregos de aço galvanizado de 3 mm de diâmetro e 50 mm de comprimento, com junta estanque de chumbo, para fixação de peças pré-formadas em caleira oculta. (material) | 4.000 | 0.14 | 0.56 |
| mt13vap010c | m² | Prancha de chumbo laminado de 2,00 mm de espessura. (material) | 0.700 | 50.23 | 35.16 |
| mt14pap100b | kg | Emulsão asfáltica estável, ED. (material) | 0.200 | 3.33 | 0.67 |
| mo019 | h | Oficial de 1ª construção. (mão de obra) | 0.516 | 2.24 | 1.16 |
| mo075 | h | Ajudante de construção. (mão de obra) | 0.516 | 1.47 | 0.76 |
| mo111 | h | Operário não qualificado construção. (mão de obra) | 0.258 | 1.42 | 0.37 |
| % | % | Custos directos complementares | 2 % | 78.31 | 1.57 |
|  |  | Custos directos |  |  | 79.88 |
