# Conduta de ventilação de secção rectangular

- Propriedade do ficheiro: CYPE INGENIEROS, S.A.
- Formato: FIEBDC-3/2002
- Âmbito geográfico: Moçambique
- Moeda: MZN
- Custos indirectos: 3.00 %
- IVA: 17.00 %

## I Instalações

### IV Ventilação

#### IVG Ventilação mecânica para garagens

**IVG020** m² Conduta de ventilação de secção rectangular.
Conduta de chapa galvanizada de 1,2 mm de espessura e juntas transversais com abraçadeira tipo Metu e vedada com massa resistente a altas temperaturas. Inclusive acessórios de montagem e elementos de fixação.
Inclui: Marcação do traçado das condutas. Marcação e posterior ancoragem dos suportes das condutas. Montagem e fixação de condutas. Ligações entre a rede de condutas e os ventiladores ou caixas de ventilação. Verificação do seu correcto funcionamento.
Critério de medição de projecto: Superfície projectada, segundo documentação gráfica de Projecto, calculada como produto do perímetro pelo comprimento do tramo, medido entre os eixos dos elementos ou dos pontos a ligar, sem descontar as peças especiais.
Critério de medição de obra: Medir-se-á a superfície realmente executada segundo especificações de Projecto.

| Código | Un | Descrição | Rendimento | Preço | Importância |
|---|---|---|---|---|---|
| mt42con115q | Ud | Repercussão, por m², de material auxiliar para fixação à obra de condutas autoportantes para a distribuição de ar em ventilação e climatização. (material) | 1.000 | 185.43 | 185.43 |
| mt42con110q | m² | Chapa galvanizada de 1,2 mm de espessura, e juntas transversais com abraçadeira tipo Metu e vedada com massa resistente a altas temperaturas, para a formação de condutas autoportantes para a distribuição de ar em ventilação e climatização. (material) | 1.050 | 1236.19 | 1298.00 |
| mo013 | h | Oficial de 1ª montador de condutas de chapa metálica. (mão de obra) | 0.613 | 136.52 | 83.69 |
| mo084 | h | Ajudante de montador de condutas de chapa metálica. (mão de obra) | 0.613 | 99.31 | 60.88 |
| % | % | Custos directos complementares | 2 % | 1628.00 | 32.56 |
|  |  | Custos directos |  |  | 1660.56 |
