# Conduta de ventilação de secção rectangular

- Propriedade do ficheiro: CYPE INGENIEROS, S.A.
- Formato: FIEBDC-3/2002
- Âmbito geográfico: Moçambique
- Moeda: MZN
- Custos indirectos: 3.00 %
- IVA: 17.00 %

## I Instalações

### IV Ventilação

#### IVG Ventilação mecânica para garagens

**IVG020** m² Conduta de ventilação de secção rectangular.
Conduta de chapa galvanizada de 1,5 mm de espessura, com classificação de resistência ao fogo E600/120 e juntas transversais com abraçadeira tipo Metu e vedada com massa resistente a altas temperaturas. Inclusive acessórios de montagem e elementos de fixação.
Inclui: Marcação do traçado das condutas. Marcação e posterior ancoragem dos suportes das condutas. Montagem e fixação de condutas. Ligações entre a rede de condutas e os ventiladores ou caixas de ventilação. Verificação do seu correcto funcionamento.
Critério de medição de projecto: Superfície projectada, segundo documentação gráfica de Projecto, calculada como produto do perímetro pelo comprimento do tramo, medido entre os eixos dos elementos ou dos pontos a ligar, sem descontar as peças especiais.
Critério de medição de obra: Medir-se-á a superfície realmente executada segundo especificações de Projecto.

| Código | Un | Descrição | Rendimento | Preço | Importância |
|---|---|---|---|---|---|
| mt42con115t | Ud | Repercussão, por m², de material auxiliar para fixação à obra de condutas autoportantes para a distribuição de ar em ventilação e climatização. (material) | 1.000 | 261.40 | 261.40 |
| mt42con110t | m² | Chapa galvanizada de 1,5 mm de espessura, com classificação de resistência ao fogo E600/120 e juntas transversais com abraçadeira tipo Metu e vedada com massa resistente a altas temperaturas, para a formação de condutas autoportantes para a distribuição de ar em ventilação e climatização. (material) | 1.050 | 1742.65 | 1829.78 |
| mo013 | h | Oficial de 1ª montador de condutas de chapa metálica. (mão de obra) | 0.724 | 136.52 | 98.84 |
| mo084 | h | Ajudante de montador de condutas de chapa metálica. (mão de obra) | 0.724 | 99.31 | 71.90 |
| % | % | Custos directos complementares | 2 % | 2261.92 | 45.24 |
|  |  | Custos directos |  |  | 2307.16 |
