# Grelha de ventilação de lâminas fixas de aço

- Propriedade do ficheiro: CYPE INGENIEROS, S.A.
- Formato: FIEBDC-3/2002
- Âmbito geográfico: Moçambique
- Moeda: MZN
- Custos indirectos: 3.00 %
- IVA: 17.00 %

## I Instalações

### IV Ventilação

#### IVN Ventilação natural

**IVN100** m² Grelha de ventilação de lâminas fixas de aço.
Grelha de ventilação de lâminas fixas de aço galvanizado, com dobra simples nos bordos. Inclusive apoios do mesmo material, barras para fixação através de aparafusamento em elemento de betão com buchas de expansão e parafusos de aço, enchimento perimetral de juntas através de um cordão de silicone neutro, acessórios e remates.
Inclui: Marcação dos pontos de fixação. Colocação da grelha. Resolução das uniões ao paramento. Vedação de juntas perimetrais. Ajuste final.
Critério de medição de projecto: Superfície da abertura a fechar, medida segundo documentação gráfica de Projecto.
Critério de medição de obra: Medir-se-á, com as dimensões da abertura, a superfície realmente executada segundo especificações de Projecto.

| Código | Un | Descrição | Rendimento | Preço | Importância |
|---|---|---|---|---|---|
| mt26btr030a | m² | Gelosia de lâminas fixas de aço galvanizado, com dobra simples nos bordos, inclusive suportes do mesmo material e ganchos para fixação a paramentos. (material) | 1.000 | 9392.88 | 9392.88 |
| mt26aaa023a | Ud | Ancoragem mecânica com bucha de expansão de aço galvanizado, porca e anilha. (material) | 2.000 | 141.79 | 283.58 |
| mt27pfi050 | kg | Primário SHOP-PRIMER à base de resinas pigmentadas com óxido de ferro vermelho, cromato de zinco e fosfato de zinco. (material) | 0.160 | 959.73 | 153.56 |
| mt15sja100 | Ud | Cartucho de pasta de silicone neutro. (material) | 0.035 | 301.91 | 10.57 |
| mq06hor010 | h | Betoneira eléctrica com uma capacidade de amassadura de 160 l. (equipamento) | 0.006 | 123.37 | 0.74 |
| op00ato010 |  | Aparafusadora. | 1.000 | 0.00 | 0.00 |
| mo018 | h | Oficial de 1ª serralheiro. (mão de obra) | 0.446 | 136.12 | 60.71 |
| mo059 | h | Ajudante de serralheiro. (mão de obra) | 0.223 | 100.63 | 22.44 |
| % | % | Custos directos complementares | 2 % | 9924.48 | 198.49 |
|  |  | Custos directos |  |  | 10122.97 |
