# Caixa de estore, de madeira

- Propriedade do ficheiro: CYPE INGENIEROS, S.A.
- Formato: FIEBDC-3/2002
- Âmbito geográfico: Moçambique
- Moeda: MZN
- Custos indirectos: 3.00 %
- IVA: 17.00 %

## L Vãos

### LC Caixilharias

#### LCM De madeira

**LCM020** Ud Caixa de estore, de madeira.
Caixa de estore interior composta por caixilho de madeira maciça, painel de aglomerado de 11 mm de espessura em laterais, fundo e tecto, e painel de aglomerado de 4 mm de espessura na tampa, revestidos com folha de madeira de pinho da região; envernizada em oficina com verniz sintético com acabamento brilhante, de 25 cm de largura, 30 cm de altura e 140 cm de comprimento. Inclusive parafusos de fixação.
Inclui: Formação de caixa de estore. Colocação da tampa de inspecção.
Critério de medição de projecto: Número de unidades previstas, segundo documentação gráfica de Projecto.
Critério de medição de obra: Medir-se-á o número de unidades realmente executadas segundo especificações de Projecto.

| Código | Un | Descrição | Rendimento | Preço | Importância |
|---|---|---|---|---|---|
| mt22cca010aqa | Ud | Caixa de estore interior composta por caixilho de madeira maciça, painel de aglomerado de 11 mm de espessura em laterais, fundo e tecto, e painel de aglomerado de 4 mm de espessura na tampa, revestidos com folha de madeira de pinho da região; envernizada em oficina com verniz sintético com acabamento brilhante, de 25 cm de largura, 30 cm de altura e 140 cm de comprimento, inclusive parafusos de fixação. (material) | 1.000 | 3427.27 | 3427.27 |
| op00ato010 |  | Aparafusadora. | 1.000 | 0.00 | 0.00 |
| op00tal010 |  | Berbequim. | 1.000 | 0.00 | 0.00 |
| op00cla010 |  | Pregadora pneumática. | 1.000 | 0.00 | 0.00 |
| mo017 | h | Oficial de 1ª carpinteiro. (mão de obra) | 0.546 | 136.30 | 74.42 |
| mo058 | h | Ajudante de carpinteiro. (mão de obra) | 0.546 | 101.06 | 55.18 |
| % | % | Custos directos complementares | 2 % | 3556.87 | 71.14 |
|  |  | Custos directos |  |  | 3628.01 |
