# Persiana de réguas

- Propriedade do ficheiro: CYPE INGENIEROS, S.A.
- Formato: FIEBDC-3/2002
- Âmbito geográfico: Moçambique
- Moeda: MZN
- Custos indirectos: 3.00 %
- IVA: 17.00 %

## L Vãos

### LS Protecções solares

#### LSP Persianas enroláveis

**LSP010** m² Persiana de réguas.
Persiana enrolável de réguas de segurança de alumínio extrudido de 60 mm de altura, cor branca, equipada com eixo, discos, cápsulas e todos os seus acessórios, com accionamento automático com motor eléctrico, em caixa de estore já realizada.
Inclui: Introdução da persiana pelos perfis guia em todo o comprimento dos mesmos. Encaixe do eixo do rolo nos suportes dispostos na caixa de estore. Enrolamento da persiana.
Critério de medição de projecto: Superfície da abertura a fechar, medida segundo documentação gráfica de Projecto.
Critério de medição de obra: Medir-se-á, com as dimensões da abertura, a superfície realmente executada segundo especificações de Projecto.

| Código | Un | Descrição | Rendimento | Preço | Importância |
|---|---|---|---|---|---|
| mt25per020d | m² | Persiana de réguas de segurança de alumínio extrudido, de 60 mm de altura, cor branca, equipada com eixo, discos, cápsulas e todos os seus acessórios, segundo EN 13659. (material) | 1.050 | 10429.77 | 10951.26 |
| mt24per005c | Ud | Kit de motor eléctrico, com acessórios e mecanismos para accionamento automático de persiana enrolável. (material) | 1.000 | 9645.59 | 9645.59 |
| op00ato010 |  | Aparafusadora. | 1.000 | 0.00 | 0.00 |
| mo011 | h | Oficial de 1ª montador. (mão de obra) | 0.150 | 138.06 | 20.71 |
| mo080 | h | Ajudante de montador. (mão de obra) | 0.150 | 100.44 | 15.07 |
| mo003 | h | Oficial de 1ª electricista. (mão de obra) | 0.167 | 138.06 | 23.06 |
| % | % | Custos directos complementares | 2 % | 20655.69 | 413.11 |
|  |  | Custos directos |  |  | 21068.80 |
