# Vidro duplo de controlo solar

- Propriedade do ficheiro: CYPE INGENIEROS, S.A.
- Formato: FIEBDC-3/2002
- Âmbito geográfico: Moçambique
- Moeda: MZN
- Custos indirectos: 3.00 %
- IVA: 17.00 %

## L Vãos

### LV Vidros

#### LVC Duplos

**LVC014** m² Vidro duplo de controlo solar.
Vidro duplo temperado de controlo solar, cor azul, 6/6/4, conjunto constituído por vidro exterior temperado, de controlo solar, cor azul de 6 mm, câmara de ar desidratada com perfil separador de alumínio e dupla vedação perimetral, de 6 mm, e vidro interior Float incolor de 4 mm de espessura; 16 mm de espessura total, fixado sobre caixilharia com cunhagem através de calços de apoio perimetrais e laterais, vedação a frio com silicone sintético incolor, compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veg040yaaa | m² | Vidro duplo temperado de controlo solar, cor azul, 6/6/4, conjunto constituído por vidro exterior temperado, de controlo solar, cor azul de 6 mm, câmara de ar desidratada com perfil separador de alumínio e dupla vedação perimetral, de 6 mm, e vidro interior Float incolor de 4 mm de espessura; 16 mm de espessura total. (material) | 1.006 | 10916.88 | 10982.38 |
| mt21vva015a | Ud | Cartucho de 310 ml de silicone neutro, incolor, dureza Shore A aproximada de 23, segundo EN ISO 868 e recuperação elástica >=80%, segundo EN ISO 7389. (material) | 0.580 | 556.69 | 322.88 |
| mt21vva021 | Ud | Material auxiliar para a colocação de vidros. (material) | 1.000 | 121.54 | 121.54 |
| mo055 | h | Oficial de 1ª vidraceiro. (mão de obra) | 0.379 | 142.98 | 54.19 |
| mo110 | h | Ajudante de vidraceiro. (mão de obra) | 0.379 | 106.79 | 40.47 |
| % | % | Custos directos complementares | 2 % | 11521.46 | 230.43 |
|  |  | Custos directos |  |  | 11751.89 |
