# Película de segurança, em envidraçado de fachada

- Propriedade do ficheiro: CYPE INGENIEROS, S.A.
- Formato: FIEBDC-3/2002
- Âmbito geográfico: Moçambique
- Moeda: MZN
- Custos indirectos: 3.00 %
- IVA: 17.00 %

## L Vãos

### LV Vidros

#### LVL Películas adesivas

**LVL020** m² Película de segurança, em envidraçado de fachada.
Película viscoelástica adesiva, transparente, de segurança, de 101x100 cm e 100 µm de espessura, à base de poliéster e adesivo acrílico, com revestimento superficial, de alta resistência ao impacto e aos riscos, aplicada na face interior do envidraçado de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.150 | 21.89 | 3.28 |
| mt21lmc015a | m² | Película viscoelástica adesiva, transparente, de segurança, de 101x100 cm e 100 µm de espessura, à base de poliéster e adesivo acrílico, com revestimento superficial, de alta resistência ao impacto e aos riscos, para a sua aplicação na face interior do envidraçado, como protecção face à rotura espontânea do vidro e actos de vandalismo. (material) | 1.050 | 2058.37 | 2161.29 |
| op00pul010 |  | Pulverizador de mochila. | 1.000 | 0.00 | 0.00 |
| mo055 | h | Oficial de 1ª vidraceiro. (mão de obra) | 0.089 | 142.98 | 12.73 |
| mo110 | h | Ajudante de vidraceiro. (mão de obra) | 0.089 | 106.79 | 9.50 |
| % | % | Custos directos complementares | 2 % | 2186.80 | 43.74 |
|  |  | Custos directos |  |  | 2230.54 |
