# Porta de batente de vidro temperado

- Propriedade do ficheiro: CYPE INGENIEROS, S.A.
- Formato: FIEBDC-3/2002
- Âmbito geográfico: Moçambique
- Moeda: MZN
- Custos indirectos: 3.00 %
- IVA: 17.00 %

## L Vãos

### LV Vidros

#### LVT Temperados

**LVT015** Ud Porta de batente de vidro temperado.
Porta de batente de vidro temperado incolor, de 2090x796 mm e de 10 mm de espessura, classificação de prestações 1C1. Inclusive kit de ferragens, de aço inoxidável AISI 304.
Inclui: Colocação das ferragens. Colocação da porta. Sinalização das folhas.
Critério de medição de projecto: Número de unidades previstas, segundo documentação gráfica de Projecto.
Critério de medição de obra: Medir-se-á o número de unidades realmente executadas segundo especificações de Projecto.

| Código | Un | Descrição | Rendimento | Preço | Importância |
|---|---|---|---|---|---|
| mt21vtp030a | Ud | Porta de batente de vidro temperado incolor, de 2090x796 mm e de 10 mm de espessura, classificação de prestações 1C1. (material) | 1.000 | 7999.58 | 7999.58 |
| mt21vts050 | Ud | Kit de ferragens de aço inoxidável AISI 304, formado por dobradiças e pontos de giro. (material) | 1.000 | 5969.27 | 5969.27 |
| mo055 | h | Oficial de 1ª vidraceiro. (mão de obra) | 8.692 | 142.98 | 1242.78 |
| % | % | Custos directos complementares | 2 % | 15211.63 | 304.23 |
|  |  | Custos directos |  |  | 15515.86 |
