# Isolamento térmico pelo exterior de muros em contacto com o terreno, com poliestireno expandido

- Propriedade do ficheiro: CYPE INGENIEROS, S.A.
- Formato: FIEBDC-3/2002
- Âmbito geográfico: Moçambique
- Moeda: MZN
- Custos indirectos: 3.00 %
- IVA: 17.00 %

## N Isolamentos e impermeabilizações

### NA Isolamentos térmicos

#### NAB Muros em contacto com o terreno

**NAB030** m² Isolamento térmico pelo exterior de muros em contacto com o terreno, com poliestireno expandido.
Isolamento térmico pelo exterior de muros em contacto com o terreno, formado por painel rígido de poliestireno expandido hidrófobo EPSh, de superfície lisa e bordo lateral a meia madeira, de 180 mm de espessura, resistência térmica 5,65 m²°C/W, condutibilidade térmica 0,032 W/(m°C), colocado topo a topo e fixado com cimento cola sobre o tardoz do muro, preparado para receber o enchimento com material de drenagem. Inclusive perfil de chapa curvada, para remate e protecção dos bordos dos painéis de isolamento térmico.
Inclui: Limpeza e preparação da superfície suporte. Implantação e corte do isolamento. Colocação do isolamento. Fixação do isolamento. Colocação do perfil de remate.
Critério de medição de projecto: Superfície medida segundo documentação gráfica de Projecto.
Critério de medição de obra: Medir-se-á a superfície realmente executada segundo especificações de Projecto.

| Código | Un | Descrição | Rendimento | Preço | Importância |
|---|---|---|---|---|---|
| mt16pel050abwb | m² | Painel rígido de poliestireno expandido hidrófobo EPSh, segundo NP EN 13163, de superfície lisa e bordo lateral a meia madeira, de 180 mm de espessura, condutibilidade térmica 0,032 W/(m°C), Euroclasse E de reacção ao fogo segundo NP EN 13501-1, com código de designação EPS-EN 13163-L3-W3-T2-S5-P10-CS(10)200-BS250-TR120-DS(70,90)1-WL(T)2. (material) | 1.100 | 3972.46 | 4369.71 |
| mt16aaa040b | kg | Cimento cola para fixação de painéis isolantes, em paramentos verticais. (material) | 1.000 | 42.76 | 42.76 |
| mt16aaa100 | m | Perfil de chapa curvada de aço pré-lacado, de 0,6 mm de espessura e 15 mm de largura, para remate e protecção dos bordos dos painéis de isolamento térmico. (material) | 0.330 | 118.77 | 39.19 |
| mo054 | h | Oficial de 1ª montador de isolamentos. (mão de obra) | 0.134 | 136.52 | 18.29 |
| mo101 | h | Ajudante de montador de isolamentos. (mão de obra) | 0.134 | 99.31 | 13.31 |
| % | % | Custos directos complementares | 2 % | 4483.26 | 89.67 |
|  |  | Custos directos |  |  | 4572.93 |
