# Isolamento térmico pelo interior de coberturas inclinadas sobre espaço não habitável

- Propriedade do ficheiro: CYPE INGENIEROS, S.A.
- Formato: FIEBDC-3/2002
- Âmbito geográfico: Moçambique
- Moeda: MZN
- Custos indirectos: 3.00 %
- IVA: 17.00 %

## N Isolamentos e impermeabilizações

### NA Isolamentos térmicos

#### NAN Coberturas inclinadas

**NAN120** m² Isolamento térmico pelo interior de coberturas inclinadas sobre espaço não habitável.
Isolamento térmico pelo interior de coberturas inclinadas sobre espaço não habitável, com espuma rígida de poliuretano projectado "in situ", densidade mínima 40 kg/m³, espessura média mínima 50 mm.
Inclui: Limpeza da superfície superior da laje. Projecção da espuma de poliuretano.
Critério de medição de projecto: Superfície medida segundo documentação gráfica de Projecto.
Critério de medição de obra: Medir-se-á a superfície realmente executada segundo especificações de Projecto.

| Código | Un | Descrição | Rendimento | Preço | Importância |
|---|---|---|---|---|---|
| mt16poc010i | m² | Espuma rígida de poliuretano projectado "in situ", densidade mínima 40 kg/m³, espessura média mínima 50 mm, aplicado em coberturas inclinadas, segundo EN 14315-1. (material) | 1.100 | 995.80 | 1095.38 |
| mq08mpa030 | h | Maquinaria para projecção de produtos isolantes. (equipamento) | 0.100 | 605.41 | 60.54 |
| mo030 | h | Oficial de 1ª aplicador de produtos isolantes. (mão de obra) | 0.181 | 132.85 | 24.05 |
| mo068 | h | Ajudante de aplicador de produtos isolantes. (mão de obra) | 0.181 | 99.31 | 17.98 |
| % | % | Custos directos complementares | 2 % | 1197.95 | 23.96 |
|  |  | Custos directos |  |  | 1221.91 |
