# Isolamento térmico pelo interior de coberturas inclinadas sobre espaço não habitável

- Propriedade do ficheiro: CYPE INGENIEROS, S.A.
- Formato: FIEBDC-3/2002
- Âmbito geográfico: Moçambique
- Moeda: MZN
- Custos indirectos: 3.00 %
- IVA: 17.00 %

## N Isolamentos e impermeabilizações

### NA Isolamentos térmicos

#### NAN Coberturas inclinadas

**NAN120** m² Isolamento térmico pelo interior de coberturas inclinadas sobre espaço não habitável.
Isolamento térmico pelo interior de coberturas inclinadas sobre espaço não habitável, com painel rígido de poliestireno expandido, de superfície lisa e bordo lateral a meia madeira, de 110 mm de espessura, resistência térmica 3,45 m²°C/W, condutibilidade térmica 0,032 W/(m°C). Colocação em obra: topo a topo, com fixações mecânicas.
Inclui: Revisão da superfície do paramento base no qual se realiza a fixação do isolamento de acordo com as exigências da técnica a utilizar. Corte e ajuste do isolamento. Colocação do isolamento. Fixação do isolamento.
Critério de medição de projecto: Superfície medida segundo documentação gráfica de Projecto.
Critério de medição de obra: Medir-se-á a superfície realmente executada segundo especificações de Projecto.

| Código | Un | Descrição | Rendimento | Preço | Importância |
|---|---|---|---|---|---|
| mt16pel010adtH | m² | Painel rígido de poliestireno expandido, segundo NP EN 13163, de superfície lisa e bordo lateral a meia madeira, de 110 mm de espessura, resistência térmica 3,45 m²°C/W, condutibilidade térmica 0,032 W/(m°C), Euroclasse E de reacção ao fogo segundo NP EN 13501-1, com código de designação EPS-EN 13163-L3-W3-T2-S5-P10-BS100-DS(N)2-CS(10)60. (material) | 1.100 | 1378.84 | 1516.72 |
| mt16aaa020hg | Ud | Fixação mecânica para painéis isolantes de poliestireno expandido, colocados directamente sobre a superfície suporte. (material) | 2.500 | 18.53 | 46.33 |
| mo054 | h | Oficial de 1ª montador de isolamentos. (mão de obra) | 0.100 | 136.52 | 13.65 |
| mo101 | h | Ajudante de montador de isolamentos. (mão de obra) | 0.100 | 99.31 | 9.93 |
| % | % | Custos directos complementares | 2 % | 1586.63 | 31.73 |
|  |  | Custos directos |  |  | 1618.36 |
