# Drenagem de pavimentos com lâminas drenantes

- Propriedade do ficheiro: CYPE INGENIEROS, S.A.
- Formato: FIEBDC-3/2002
- Âmbito geográfico: Moçambique
- Moeda: MZN
- Custos indirectos: 3.00 %
- IVA: 17.00 %

## N Isolamentos e impermeabilizações

### ND Drenagens

#### NDN Pavimentos

**NDN010** m² Drenagem de pavimentos com lâminas drenantes.
Drenagem de pavimentos com tela drenante de polietileno, de 7 mm de espessura, colocada directamente sobre a impermeabilização.
Inclui: Corte e preparação das lâminas drenantes. Colocação das lâminas drenantes.
Critério de medição de projecto: Superfície medida segundo documentação gráfica de Projecto.
Critério de medição de obra: Medir-se-á a superfície realmente executada segundo especificações de Projecto.

| Código | Un | Descrição | Rendimento | Preço | Importância |
|---|---|---|---|---|---|
| mt15res330a | m² | Tela drenante de polietileno, de 7 mm de espessura, fornecida em rolos de 20 m de comprimento. (material) | 1.050 | 1677.57 | 1761.45 |
| mo029 | h | Oficial de 1ª aplicador de lâminas impermeabilizantes. (mão de obra) | 0.223 | 134.36 | 29.96 |
| mo067 | h | Ajudante de aplicador de lâminas impermeabilizantes. (mão de obra) | 0.223 | 100.44 | 22.40 |
| % | % | Custos directos complementares | 2 % | 1813.81 | 36.28 |
|  |  | Custos directos |  |  | 1850.09 |
