# Impermeabilização de base para parapeito com lâminas asfálticas

- Propriedade do ficheiro: CYPE INGENIEROS, S.A.
- Formato: FIEBDC-3/2002
- Âmbito geográfico: Moçambique
- Moeda: MZN
- Custos indirectos: 3.00 %
- IVA: 17.00 %

## N Isolamentos e impermeabilizações

### NI Impermeabilizações

#### NIF Fachadas

**NIF031** m Impermeabilização de base para parapeito com lâminas asfálticas.
Impermeabilização de base para parapeito com membrana autocolante de betume modificado com elastómero SBS, LBA-40/G-FV, com armadura de feltro de fibra de vidro de 60 g/m², de superfície auto-protegida (protecção mineral na face exterior e um filme siliconado extraível na face interior), tipo monocamada, totalmente aderida ao suporte com maçarico, prévia aplicação de primário com emulsão asfáltica aniônica com cargas, preparada para receber o parapeito.
Critérios considerados na determinação do preço da unidade de obra: O preço não inclui o parapeito.
Inclui: Limpeza e preparação da superfície. Aplicação de primário. Colocação da impermeabilização.
Critério de medição de projecto: Comprimento medido segundo documentação gráfica de Projecto.
Critério de medição de obra: Medir-se-á o comprimento realmente executado segundo especificações de Projecto.

| Código | Un | Descrição | Rendimento | Preço | Importância |
|---|---|---|---|---|---|
| mt14iea020c | kg | Emulsão asfáltica aniônica com cargas. (material) | 0.150 | 318.12 | 47.72 |
| mt14lga020a | m² | Membrana autocolante de betume modificado com elastómero SBS, LBA-40/G-FV, de 2,5 mm de espessura, massa nominal 4 kg/m², com armadura de feltro de fibra de vidro de 60 g/m², de superfície auto-protegida (protecção mineral na face exterior e um filme siliconado extraível na face interior). Segundo EN 13707. (material) | 0.315 | 759.72 | 239.31 |
| mo029 | h | Oficial de 1ª aplicador de lâminas impermeabilizantes. (mão de obra) | 0.167 | 134.36 | 22.44 |
| mo067 | h | Ajudante de aplicador de lâminas impermeabilizantes. (mão de obra) | 0.167 | 100.44 | 16.77 |
| % | % | Custos directos complementares | 2 % | 326.24 | 6.52 |
|  |  | Custos directos |  |  | 332.76 |
